# Fondation en béton cyclopéen

- Propriété du fichier: CYPE INGENIEROS, S.A.
- Format: FIEBDC-3/2002
- Zone géographique: République du Congo
- Devise: XAF
- Coûts indirects: 3.00 %
- Frais généraux: 13.00 %
- Bénéfice: 6.00 %
- TVA: 18.00 %

## G Structure et gros oeuvre

### GF Fondations

#### GFP Semi-profondes

**GFP010** m³ Fondation en béton cyclopéen.
Fondation en béton cyclopéen, avec béton non armé prêt à l'emploi BCN: CPJ-CEM II/A 32,5 - P - B 16 - 20/40 - E: 1 - NA - P 18-305, coulage avec des moyens manuels (60% de volume) et galets de 15 à 30 cm de diamètre (40% de volume).
Inclut: Implantation et tracé des semelles et des poteaux ou des autres éléments structuraux qui s'appuient sur celles-ci. Préparation du béton. Coulage et compactage du béton. Mise en place des pierres dans le béton frais. Couronnement et arase des fondations. Séchage du béton.
Critère pour le métré: Volume théorique, selon documentation graphique du Projet.
Critère pour le mémoire: On mesurera le volume théorique exécuté selon les spécifications du Projet, sans inclure les augmentations par excès d'excavation non autorisés.

| Code | U | Désignation | Quantité | Prix | Montant |
|---|---|---|---|---|---|
| mt08aaa010a | m³ | Eau. (matériau) | 0.107 | 1085.28 | 116.12 |
| mt01arg000a | m³ | Sable criblé. (matériau) | 0.295 | 16401.38 | 4838.41 |
| mt01arg001aw | m³ | Gros granulats homogénéisés, de taille maximale 20/40 mm. (matériau) | 0.553 | 17339.34 | 9588.66 |
| mt08cem000a | kg | Ciment gris en sacs. (matériau) | 208.709 | 78.86 | 16458.79 |
| mt01arg100b | m³ | Galets de 15 à 30 cm de diamètre. (matériau) | 0.400 | 12701.62 | 5080.65 |
| mq06hor010 | h | Bétonnière électrique avec une capacité de gâchage de 160 l. (matériel) | 0.459 | 1683.71 | 772.82 |
| au00auh040 |  | Vibreur de béton, électrique. | 1.000 | 0.00 | 0.00 |
| mo045 | h | Compagnon professionnel III/CP2 bétonneur. (main-d'œuvre) | 0.138 | 2477.50 | 341.90 |
| mo092 | h | Ouvrier professionnel II/OP bétonneur. (main-d'œuvre) | 0.138 | 1587.35 | 219.05 |
| mo113 | h | Ouvrier d'exécution I/OE1 construction. (main-d'œuvre) | 2.554 | 1468.69 | 3751.03 |
| mo112 | h | Ouvrier d'exécution I/OE2 construction. (main-d'œuvre) | 1.518 | 1492.72 | 2265.95 |
| % | % | Frais de chantier des unités d'ouvrage | 2 % | 43433.38 | 868.67 |
|  |  | Coûts directs |  |  | 44302.05 |
