# Poteau préfabriqué en béton armé

- Propriété du fichier: CYPE INGENIEROS, S.A.
- Format: FIEBDC-3/2002
- Zone géographique: République du Congo
- Devise: XAF
- Coûts indirects: 3.00 %
- Frais généraux: 13.00 %
- Bénéfice: 6.00 %
- TVA: 18.00 %

## G Structure et gros oeuvre

### GO Poteaux, poutres et ossatures

#### GOF Béton préfabriqué

**GOF010** U Poteau préfabriqué en béton armé.
Poteau préfabriqué en béton armé de section 35x35 cm, de 3 m de hauteur libre maximale, pour finition visible du béton, avec armature de 650 à 900 kN/m de capacité mécanique, sans consoles, à encastrer à la base.
Critère d'évaluation économique: Le prix ne comprend pas le mortier de remplissage.
Inclut: Implantation des poteaux. Levage et présentation des poteaux par grue. Ajustez la position et le nivellement. Montage et démontage des étais complémentaires.
Critère pour le métré: Nombre d'unités prévues, selon documentation graphique du Projet.
Critère pour le mémoire: On mesurera le nombre d'unités réellement exécutées selon les spécifications du Projet.

| Code | U | Désignation | Quantité | Prix | Montant |
|---|---|---|---|---|---|
| mt07pha010aaab | U | Poteau préfabriqué en béton armé de section 35x35 cm, de 3 m de hauteur libre maximale, pour finition visible du béton, avec armature de 650 à 900 kN/m de capacité mécanique, sans consoles, à encastrer à la base. (matériau) | 1.000 | 122252.94 | 122252.94 |
| mq07gte010c | h | Grue autopropulsée à bras télescopique avec une capacité d'élévation de 30 t et 27 m de hauteur maximale de travail. (matériel) | 0.290 | 36621.92 | 10620.36 |
| mo046 | h | Compagnon professionnel III/CP2 monteur de structures préfabriquées en béton. (main-d'œuvre) | 0.358 | 2477.50 | 886.95 |
| mo093 | h | Ouvrier professionnel II/OP monteur de structures préfabriquées en béton. (main-d'œuvre) | 0.715 | 1587.35 | 1134.96 |
| % | % | Frais de chantier des unités d'ouvrage | 2 % | 134895.21 | 2697.90 |
|  |  | Coûts directs |  |  | 137593.11 |
