# Démolition d'un plancher en bois

- Propriété du fichier: CYPE INGENIEROS, S.A.
- Format: FIEBDC-3/2002
- Zone géographique: République du Congo
- Devise: XAF
- Coûts indirects: 3.00 %
- Frais généraux: 13.00 %
- Bénéfice: 6.00 %
- TVA: 18.00 %

## G Structure et gros oeuvre

### GP Planchers

#### GPD Démolition

**GPD080** m² Démolition d'un plancher en bois.
Démolition d'un plancher de poutrelles en bois et hourdage de parquet massif sur lambourdes à rainures et languettes, uni aux poutrelles par clouage, avec moyens manuels et tronçonneuse, retrait préalable du revêtement et de sa base, et chargement manuel dans le camion ou la benne.
Critère d'évaluation économique: Le prix ne comprend pas le retrait du revêtement de sol.
Inclut: Appuis et travaux de stabilité et de protection du contour. Implantation de la surface d'un plancher à démolir. Démolition de l'élément. Fragmentation des décombres en pièces maniables. Retrait et stockage des décombres. Nettoyage des restes d'ouvrage. Chargement manuel des décombres dans le camion ou la benne.
Critère pour le métré: Surface mesurée selon documentation graphique du Projet.
Critère pour le mémoire: On mesurera la surface réellement démolie selon les spécifications du Projet.

| Code | U | Désignation | Quantité | Prix | Montant |
|---|---|---|---|---|---|
| mq09sie010 | h | Tronçonneuse à essence, de 50 cm de lame et 2 kW de puissance. (matériel) | 0.927 | 1639.79 | 1520.09 |
| mo112 | h | Ouvrier d'exécution I/OE2 construction. (main-d'œuvre) | 1.152 | 1492.72 | 1719.61 |
| % | % | Frais de chantier des unités d'ouvrage | 2 % | 3239.70 | 64.79 |
|  |  | Coûts directs |  |  | 3304.49 |
