# Ancrage chimique structural sur béton, via du mortier fluide avec résine

- Propriété du fichier: CYPE INGENIEROS, S.A.
- Format: FIEBDC-3/2002
- Zone géographique: République du Congo
- Devise: XAF
- Coûts indirects: 3.00 %
- Frais généraux: 13.00 %
- Bénéfice: 6.00 %
- TVA: 18.00 %

## G Structure et gros oeuvre

### GX Ancrages

#### GXC Scellements chimiques

**GXC030** U Ancrage chimique structural sur béton, via du mortier fluide avec résine.
Ancrage chimique structural réalisé sur un béton de résistance caractéristique minimale de 20 N/mm², via un perçage de 10 mm de diamètre et 85 mm de profondeur, remplissage de l'orifice avec du mortier fluide à prise rapide, à deux composants à base de résine époxy, et insertion postérieure de tige filetée avec écrou et rondelle en acier galvanisé qualité 5.8, selon NF EN ISO 898-1, de 8 mm de diamètre et 110 mm de longueur.
Inclut: Implantation de la position de l'ancrage. Exécution de la perforation. Nettoyage de la poussière résultante. Préparation du mélange. Coulage du mortier. Insertion de l'élément de fixation. Application du couple de serrage avec une clé dynamométrique. Nettoyage des restes excédants.
Critère pour le métré: Nombre d'unités prévues, selon documentation graphique du Projet.
Critère pour le mémoire: On mesurera le nombre d'unités réellement exécutées selon les spécifications du Projet.

| Code | U | Désignation | Quantité | Prix | Montant |
|---|---|---|---|---|---|
| mt09reh321a | kg | Mortier fluide à prise rapide, à deux composants à base de résine époxy, avec durcisseur aminique, sans retrait, de résistance mécanique élevée, imperméable à l'eau et avec une haute résistance aux agents chimiques, pour ancrages et remplissages, selon NF EN 1504-6. (matériau) | 0.008 | 4681.11 | 37.45 |
| mt26reh305aa | U | Ancrage constitué d'une tige filetée en acier galvanisé qualité 5.8, selon NF EN ISO 898-1 de 8 mm de diamètre, et 110 mm de longueur, écrou et rondelle, pour fixations sur structures en béton. (matériau) | 1.000 | 820.69 | 820.69 |
| op00tal010 |  | Perceuse. | 1.000 | 0.00 | 0.00 |
| mo020 | h | Compagnon professionnel III/CP2 construction. (main-d'œuvre) | 0.122 | 2380.68 | 290.44 |
| mo112 | h | Ouvrier d'exécution I/OE2 construction. (main-d'œuvre) | 0.122 | 1492.72 | 182.11 |
| % | % | Frais de chantier des unités d'ouvrage | 2 % | 1330.69 | 26.61 |
|  |  | Coûts directs |  |  | 1357.30 |
