# Essai sur poteau en béton

- Propriété du fichier: CYPE INGENIEROS, S.A.
- Format: FIEBDC-3/2002
- Zone géographique: République du Congo
- Devise: XAF
- Coûts indirects: 3.00 %
- Frais généraux: 13.00 %
- Bénéfice: 6.00 %
- TVA: 18.00 %

## P Interventions préalables

### PP Étude des pathologies

#### PPX Essais in situ

**PPX020** U Essai sur poteau en béton.
Essai pour la détermination de l'inclinaison d'un poteau en béton armé.
Inclut: Réalisation de l'essai.
Critère pour le métré: Nombre d'unités prévues, selon documentation graphique du Projet.
Critère pour le mémoire: On mesurera le nombre d'unités réellement exécutées selon les spécifications du Projet.

| Code | U | Désignation | Quantité | Prix | Montant |
|---|---|---|---|---|---|
| mt49hpa022 | U | Essai pour déterminer l'inclinaison d'un poteau en béton armé. (matériau) | 1.000 | 30223.28 | 30223.28 |
| % | % | Frais de chantier des unités d'ouvrage | 2 % | 30223.28 | 604.47 |
|  |  | Coûts directs |  |  | 30827.75 |
