# Essai sur treillis soudés d'un même lot

- Propriété du fichier: CYPE INGENIEROS, S.A.
- Format: FIEBDC-3/2002
- Zone géographique: République du Congo
- Devise: XAF
- Coûts indirects: 3.00 %
- Frais généraux: 13.00 %
- Bénéfice: 6.00 %
- TVA: 18.00 %

## Q Contrôle de qualité et essais

### QE Structures en béton

#### QEM Treillis soudés

**QEM010** U Essai sur treillis soudés d'un même lot.
Essai à réaliser en laboratoire accrédité dans le domaine technique correspondant, sur un échantillon de treillis soudés, pris sur site, pour la détermination des caractéristiques suivantes: doublage simple sur deux treillis du même lot selon NF EN ISO 15630-2, charge de décollement des noeuds sur deux treillis du même lot selon NF EN ISO 15630-2. Comprend le déplacement au site, la prise d'échantillon et le rapport des résultats.
Inclut: Déplacement sur chantier. Prise d'échantillons. Réalisation des essais. Rédaction d'un rapport des résultats des essais réalisés.
Critère pour le métré: Essai à réaliser, selon documentation du Plan de contrôle de qualité.

| Code | U | Désignation | Quantité | Prix | Montant |
|---|---|---|---|---|---|
| mt49arm030 | U | Essai pour déterminer la présence ou l'absence de fissures par pliage simple sur un échantillon de deux mailles électrosoudées du même lot, selon NF EN ISO 15630-2, comprend le déplacement au site, la prise d'un échantillon et le rapport des résultats. (matériau) | 1.000 | 12305.33 | 12305.33 |
| mt49arm050 | U | Essai pour déterminer la charge de décollement des noeuds sur un échantillon de deux mailles électrosoudées du même lot, selon NF EN ISO 15630-2, comprend le déplacement au site, la prise d'un échantillon et le rapport des résultats. (matériau) | 1.000 | 46142.82 | 46142.82 |
| % | % | Frais de chantier des unités d'ouvrage | 2 % | 58448.15 | 1168.96 |
|  |  | Coûts directs |  |  | 59617.11 |
