# Filet de protection sous plancher avec système de coffrage partiel

- Propriété du fichier: CYPE INGENIEROS, S.A.
- Format: FIEBDC-3/2002
- Zone géographique: République du Congo
- Devise: XAF
- Coûts indirects: 3.00 %
- Frais généraux: 13.00 %
- Bénéfice: 6.00 %
- TVA: 18.00 %

## S Sécurité et santé

### SC Équipements de protection collective

#### SCI Protection pendant l'exécution des planchers

**SCI010** m² Filet de protection sous plancher avec système de coffrage partiel.
Filet de protection de polyamide de haute ténacité, de couleur blanche, de 100x100 mm de pas, avec une corde de filet de calibre 3 mm, à placer tendue et au même niveau de travail, sous plancher unidirectionnel avec système de coffrage partiel, fixé aux poutrelles tous les 100 cm avec des clavettes en acier.
Critère pour le métré: Surface mesurée selon Plan général de coordination en matière de sécurité et de protection de la santé.
Critère pour le mémoire: La surface mesurée sera celle réellement montée selon spécifications d'Étude ou d'Étude Basique de Sécurité et Santé.

| Code | U | Désignation | Quantité | Prix | Montant |
|---|---|---|---|---|---|
| mt50sph040a | m² | Filet horizontal de protection, pour planchers unidirectionnels, à maille de polyamide à haute ténacité, couleur blanche, de 100x100 mm de pas. Corde de filet de calibre 3 mm. Configuration du filet en losange. (matériau) | 1.000 | 617.10 | 617.10 |
| mt50sph050 | U | Clavette en acier. (matériau) | 4.000 | 403.01 | 1612.04 |
| mo119 | h | Compagnon professionnel III/CP2 Sécurité et Santé. (main-d'œuvre) | 0.168 | 2380.68 | 399.95 |
| mo120 | h | Ouvrier Sécurité et Santé. (main-d'œuvre) | 0.168 | 1468.69 | 246.74 |
| % | % | Frais de chantier des unités d'ouvrage | 2 % | 2875.83 | 57.52 |
|  |  | Coûts directs |  |  | 2933.35 |
