# Filet vertical de protection, type écran, pour balcons ou terrasses

- Propriété du fichier: CYPE INGENIEROS, S.A.
- Format: FIEBDC-3/2002
- Zone géographique: République du Congo
- Devise: XAF
- Coûts indirects: 3.00 %
- Frais généraux: 13.00 %
- Bénéfice: 6.00 %
- TVA: 18.00 %

## S Sécurité et santé

### SC Équipements de protection collective

#### SCK Protection des ouvertures verticales

**SCK020** m Filet vertical de protection, type écran, pour balcons ou terrasses.
Filet vertical de protection, type écran, de polyamide de haute ténacité, de couleur blanche, avec corde de filet de calibre 4 mm et plinthe en maille de polyéthylène haute densité, de couleur verte, ancré en about de plancher tous les 50 cm avec ancrages expansibles en acier galvanisé à chaud, pour fermer complètement le vide existant entre deux planchers, pendant les travaux sur échafaudages près de balcons ou de terrasses, à un étage d'entre 4 et 5 m de hauteur libre. Comprend corde de liaison en polypropylène, pour unir les filets.
Critère pour le métré: Longueur mesurée selon Plan général de coordination en matière de sécurité et de protection de la santé.
Critère pour le mémoire: La longueur mesurée sera celle réellement montée selon spécifications d'Étude ou d'Étude Basique de Sécurité et Santé.

| Code | U | Désignation | Quantité | Prix | Montant |
|---|---|---|---|---|---|
| mt50spr015 | m² | Filet vertical de protection, en polyamide de haute ténacité, de couleur blanche. Corde de filet de calibre 4 mm. Configuration du filet en losange. (matériau) | 5.500 | 1637.21 | 9004.66 |
| mt50spr170a | m | Corde de liaison NF EN 1263-1 N en polypropylène de haute ténacité, avec traitement aux rayons UV, D=8 mm et charge de rupture supérieure à 7,5 kN. (matériau) | 0.330 | 183.24 | 60.47 |
| mt50spr050 | m² | Bâche en polyéthylène haute densité, avec traitement ultraviolet, couleur verte, 60% de pourcentage de coupe-vent, avec des trous tous les 20 cm sur tout le périmètre. (matériau) | 0.300 | 549.73 | 164.92 |
| mt50spr140d | U | Ancrage expansif de 8x60 mm, en acier galvanisé à chaud. (matériau) | 2.300 | 732.97 | 1685.83 |
| mo119 | h | Compagnon professionnel III/CP2 Sécurité et Santé. (main-d'œuvre) | 0.201 | 2380.68 | 478.52 |
| mo120 | h | Ouvrier Sécurité et Santé. (main-d'œuvre) | 0.201 | 1468.69 | 295.21 |
| % | % | Frais de chantier des unités d'ouvrage | 2 % | 11689.61 | 233.79 |
|  |  | Coûts directs |  |  | 11923.40 |
