# Construction d'une cabine provisoire pour bureau

- Propriété du fichier: CYPE INGENIEROS, S.A.
- Format: FIEBDC-3/2002
- Zone géographique: République du Congo
- Devise: XAF
- Coûts indirects: 3.00 %
- Frais généraux: 13.00 %
- Bénéfice: 6.00 %
- TVA: 18.00 %

## S Sécurité et santé

### SP Installations provisoires d'hygiène et de bien-être

#### SPC Cabines (location/construction/adaptation des locaux)

**SPC140** m² Construction d'une cabine provisoire pour bureau.
Réalisation, démontage et démolition postérieure d'une cabine provisoire pour bureau avec toilettes (lavabo et WC) sur chantier, composée de: fondations en béton, dallage sur gravier, mur de bloc de béton, sans revêtement, avec paroi intérieure en brique creuse en terre cuite, toiture de panneau sandwich sur des profilés métalliques, isolation thermique, distribution intérieure, installations de télécommunications, plomberie, assainissement et électricité, revêtement de granito sur les sols, carrelage dans la zone des toilettes et enduit et peinture sur le reste des parois, appareils sanitaires, faux plafond de dalles de plâtre, portes en bois peintes et fenêtres en aluminium, avec vitres et grilles de défense.
Critère d'évaluation économique: Le prix comprend les travaux auxiliaires de maçonnerie.
Inclut: Préparation du terrain. Réalisation des fouilles en puits, en rigoles et en tranchées Bétonnage des fondations. Réalisation du dallage. Réalisation du mur extérieur. Réalisation de la toiture sur profilés. Mise en place de l'isolant thermique. Réalisation de la distribution intérieure. Revêtement des sols et des parois. Mise en place du faux plafond de plaques. Mise en place de la menuiserie. Connexion aux installations de l'ouvrage. Déconnexion des installations. Démolition de l'ensemble. Fragmentation des décombres en pièces maniables. Retrait et stockage des décombres. Nettoyage des restes d'ouvrage. Chargement manuel des décombres dans le camion ou la benne.
Critère pour le métré: Surface mesurée selon Plan général de coordination en matière de sécurité et de protection de la santé.
Critère pour le mémoire: On mesurera la surface réellement exécutée selon spécifications d'Étude ou d'Étude Basique de Sécurité et Santé.

| Code | U | Désignation | Quantité | Prix | Montant |
|---|---|---|---|---|---|
| mt50cac010f | m² | Construction d'une cabine provisoire de chantier pour bureau avec toilettes, constitué de: fondation en béton armé; dallage en béton sur gravier; mur en bloc de béton, sans revêtement, avec couche intérieure en brique en terre cuite; couverture de panneau sandwich constitué de tôles d'acier avec isolation incorporée, sur des profilés métalliques; isolation thermique; distribution intérieure avec brique creuse courante en terre cuite; installations de plomberie, assainissement, télécommunications et électricité et force avec prise extérieure à 230 V; revêtement de granito sur les sols; carrelage dans la zone des toilettes et enduit en plâtre et peinture sur le reste des parois; appareils sanitaires (WC et lavabo); faux plafond en dalles de plâtre; portes en bois arasées et peintes et fenêtres glissantes en aluminium naturel, avec vitre de 6 mm et grilles de défense. (matériau) | 1.000 | 362176.70 | 362176.70 |
| % | % | Frais de chantier des unités d'ouvrage | 2 % | 362176.70 | 7243.53 |
|  |  | Coûts directs |  |  | 369420.23 |
