# Panneau général de consignes de sécurité

- Propriété du fichier: CYPE INGENIEROS, S.A.
- Format: FIEBDC-3/2002
- Zone géographique: République du Congo
- Devise: XAF
- Coûts indirects: 3.00 %
- Frais généraux: 13.00 %
- Bénéfice: 6.00 %
- TVA: 18.00 %

## S Sécurité et santé

### SS Signalisation de chantier

#### SSS Signalisation de sécurité et santé

**SSS010** U Panneau général de consignes de sécurité
Fourniture, mise en place et démontage de panneau général de consignes de sécurité, en PVC sérigraphié, de 990x670 mm, avec 6 orifices de fixation, amortissable en 3 utilisations, fixé avec brides en nylon. Comprend la maintenance dans des conditions sûres durant toute la période de temps requise.
Inclut: Mise en place. Démontage postérieur. Transport jusqu'au lieu de stockage ou retrait à la benne.
Critère pour le métré: Nombre d'unités prévues, selon Plan général de coordination en matière de sécurité et de protection de la santé.
Critère pour le mémoire: On mesurera le nombre d'unités réellement mises en place selon spécifications d'Étude ou d'Étude Basique de Sécurité et Santé.

| Code | U | Désignation | Quantité | Prix | Montant |
|---|---|---|---|---|---|
| mt50les020a | U | Panneau général de consignes de sécurité, en PVC sérigraphié, de 990x670 mm, avec 6 orifices de fixation. (matériau) | 0.333 | 13538.49 | 4508.32 |
| mt50spr046 | U | Bride en nylon, de 4,8x200 mm. (matériau) | 6.000 | 34.00 | 204.00 |
| mo120 | h | Ouvrier Sécurité et Santé. (main-d'œuvre) | 0.269 | 1468.69 | 395.08 |
| % | % | Frais de chantier des unités d'ouvrage | 2 % | 5107.40 | 102.15 |
|  |  | Coûts directs |  |  | 5209.55 |
