# Lavabo mural, en argile réfractaire

- Propriété du fichier: CYPE INGENIEROS, S.A.
- Format: FIEBDC-3/2002
- Zone géographique: République du Congo
- Devise: XAF
- Coûts indirects: 3.00 %
- Frais généraux: 13.00 %
- Bénéfice: 6.00 %
- TVA: 18.00 %

## T Équipements techniques

### TB Équipements sanitaires

#### TBL Lavabos

**TBL130** U Lavabo mural, en argile réfractaire.
Lavabo à deux vasques, mural, en argile réfractaire, finition thermo-émaillée, couleur blanche, de 1200x482x168 mm, avec un orifice pour la robinetterie et trop-plein, dans chaque vasque, avec vanne d'écoulement en laiton chromé, dans chaque vasque et éléments de fixation, et évacuation avec siphon bouteille en ABS, finition brillante imitation chrome, dans chaque vasque. Comprend le silicone pour le scellement des joints.
Critère d'évaluation économique: Le prix ne comprend pas la robinetterie.
Inclut: Implantation. Mise en place et fixation de l'appareil. Montage de la bonde. Connexion au réseau d'évacuation. Contrôle de son bon fonctionnement. Scellement des joints.
Critère pour le métré: Nombre d'unités prévues, selon documentation graphique du Projet.
Critère pour le mémoire: On mesurera le nombre d'unités réellement mises en place selon les spécifications du Projet.

| Code | U | Désignation | Quantité | Prix | Montant |
|---|---|---|---|---|---|
| mt30sng040a | U | Lavabo à deux vasques, mural, en argile réfractaire, finition thermo-émaillée, couleur blanche, de 1200x482x168 mm, avec un orifice pour la robinetterie et trop-plein, dans chaque vasque, avec les éléments de fixation. (matériau) | 1.000 | 676492.84 | 676492.84 |
| mt30asg010a | U | Vanne d'écoulement en laiton chromé, de 60 mm de longueur, avec bouchon d'écoulement intégré extérieur avec bouton d'actionnement. (matériau) | 2.000 | 47598.30 | 95196.60 |
| mt30asg070aa | U | Siphon bouteille en ABS, finition brillante imitation chrome, avec sortie de 32 mm de diamètre extérieur, pour lavabo, avec enjoliveur. (matériau) | 2.000 | 40383.92 | 80767.84 |
| mt30www005 | U | Cartouche de 300 ml de silicone acide monocomposant, fongicide, pour le scellement des joints en milieux humides. (matériau) | 0.012 | 6411.64 | 76.94 |
| op00tal010 |  | Perceuse. | 1.000 | 0.00 | 0.00 |
| op00mar010 |  | Marteau. | 1.000 | 0.00 | 0.00 |
| op00ato010 |  | Tournevis. | 1.000 | 0.00 | 0.00 |
| mo008 | h | Compagnon professionnel III/CP2 plombier. (main-d'œuvre) | 2.498 | 2446.30 | 6110.86 |
| % | % | Frais de chantier des unités d'ouvrage | 2 % | 858645.08 | 17172.90 |
|  |  | Coûts directs |  |  | 875817.98 |
