# Lavabo mural, en acier inoxydable

- Propriété du fichier: CYPE INGENIEROS, S.A.
- Format: FIEBDC-3/2002
- Zone géographique: République du Congo
- Devise: XAF
- Coûts indirects: 3.00 %
- Frais généraux: 13.00 %
- Bénéfice: 6.00 %
- TVA: 18.00 %

## T Équipements techniques

### TB Équipements sanitaires

#### TBL Lavabos

**TBL160** U Lavabo mural, en acier inoxydable.
Lavabo mural, en acier inoxydable AISI 304, avec finition satiné, de 1200x500 mm, à 2 bacs de 145 mm de hauteur et 360 mm de diamètre, équipé avec robinetterie temporisée, de sol, pour lavabo, finition poli et chromé, mousseur, avec temps de flux de 4 secondes. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp020kdb | U | Lavabo mural, en acier inoxydable AISI 304, avec finition satiné, de 1200x500 mm, à 2 bacs de 145 mm de hauteur et 360 mm de diamètre. (matériau) | 1.000 | 470012.43 | 470012.43 |
| mt31gmp060ae | U | Robinetterie temporisée, de sol, pour lavabo, finition poli et chromé, mousseur, avec temps de flux de 4 secondes; y compris éléments de connexion. (matériau) | 1.000 | 76538.72 | 76538.72 |
| mt30www005 | U | Cartouche de 300 ml de silicone acide monocomposant, fongicide, pour le scellement des joints en milieux humides. (matériau) | 0.012 | 6411.64 | 76.94 |
| op00tal010 |  | Perceuse. | 1.000 | 0.00 | 0.00 |
| op00mar010 |  | Marteau. | 1.000 | 0.00 | 0.00 |
| op00ato010 |  | Tournevis. | 1.000 | 0.00 | 0.00 |
| mo008 | h | Compagnon professionnel III/CP2 plombier. (main-d'œuvre) | 2.104 | 2446.30 | 5147.02 |
| % | % | Frais de chantier des unités d'ouvrage | 2 % | 551775.11 | 11035.50 |
|  |  | Coûts directs |  |  | 562810.61 |
