# Lavabo avec colonne, en porcelaine sanitaire

- Propriété du fichier: CYPE INGENIEROS, S.A.
- Format: FIEBDC-3/2002
- Zone géographique: République du Congo
- Devise: XAF
- Coûts indirects: 3.00 %
- Frais généraux: 13.00 %
- Bénéfice: 6.00 %
- TVA: 18.00 %

## T Équipements techniques

### TB Équipements sanitaires

#### TBL Lavabos

**TBL180** U Lavabo avec colonne, en porcelaine sanitaire.
Lavabo en porcelaine sanitaire, avec colonne, gamme moyenne, couleur, de 550x470 mm, et évacuation, finition chromée. Comprend le jeu de fixation et le silicone pour le scellement des joints.
Critère d'évaluation économique: Le prix ne comprend pas la robinetterie.
Inclut: Implantation. Mise en place et fixation de l'appareil. Montage de la bonde. Connexion au réseau d'évacuation. Contrôle de son bon fonctionnement. Scellement des joints.
Critère pour le métré: Nombre d'unités prévues, selon documentation graphique du Projet.
Critère pour le mémoire: On mesurera le nombre d'unités réellement mises en place selon les spécifications du Projet.

| Code | U | Désignation | Quantité | Prix | Montant |
|---|---|---|---|---|---|
| mt30lps010ef | U | Lavabo en porcelaine sanitaire, avec colonne, gamme moyenne, couleur, de 550x470 mm, avec jeu de fixation. (matériau) | 1.000 | 242419.18 | 242419.18 |
| mt36www005d | U | Accouplement à la paroi accoudé au plafond, ABS, série B, finition chromée, pour l'évacuation des eaux usées (à basse et haute température) à l'intérieur des bâtiments, lien mixte de 1 1/4"x40 mm de diamètre, selon NF EN 1329-1, avec vanne d'écoulement. (matériau) | 1.000 | 47954.87 | 47954.87 |
| mt30www005 | U | Cartouche de 300 ml de silicone acide monocomposant, fongicide, pour le scellement des joints en milieux humides. (matériau) | 0.012 | 6411.64 | 76.94 |
| op00ato010 |  | Tournevis. | 1.000 | 0.00 | 0.00 |
| op00mar010 |  | Marteau. | 1.000 | 0.00 | 0.00 |
| op00tal010 |  | Perceuse. | 1.000 | 0.00 | 0.00 |
| mo008 | h | Compagnon professionnel III/CP2 plombier. (main-d'œuvre) | 1.446 | 2446.30 | 3537.35 |
| % | % | Frais de chantier des unités d'ouvrage | 2 % | 293988.34 | 5879.77 |
|  |  | Coûts directs |  |  | 299868.11 |
