# Lavabo en argile réfractaire. Pose sur meuble

- Propriété du fichier: CYPE INGENIEROS, S.A.
- Format: FIEBDC-3/2002
- Zone géographique: République du Congo
- Devise: XAF
- Coûts indirects: 3.00 %
- Frais généraux: 13.00 %
- Bénéfice: 6.00 %
- TVA: 18.00 %

## T Équipements techniques

### TB Équipements sanitaires

#### TBL Lavabos

**TBL210** U Lavabo en argile réfractaire. Pose sur meuble.
Lavabo, en argile réfractaire, finition thermo-émaillée, couleur blanche, de 900x480x168 mm, avec un orifice pour la robinetterie et trop-plein, avec vanne d'écoulement en laiton chromé, avec siphon bouteille en ABS, finition brillante imitation chrome. Pose sur meuble. Comprend le jeu de fixation.
Critère d'évaluation économique: Le prix ne comprend ni le meuble ni la robinetterie.
Inclut: Implantation. Mise en place et fixation de l'appareil. Montage de la bonde. Connexion au réseau d'évacuation. Contrôle de son bon fonctionnement. Scellement des joints.
Critère pour le métré: Nombre d'unités prévues, selon documentation graphique du Projet.
Critère pour le mémoire: On mesurera le nombre d'unités réellement mises en place selon les spécifications du Projet.

| Code | U | Désignation | Quantité | Prix | Montant |
|---|---|---|---|---|---|
| mt30sng050cc | U | Lavabo à poser sur un meuble, en argile réfractaire, finition thermo-émaillée, couleur blanche, de 900x480x168 mm, avec un orifice pour la robinetterie et trop-plein. (matériau) | 1.000 | 475734.18 | 475734.18 |
| mt30asg010a | U | Vanne d'écoulement en laiton chromé, de 60 mm de longueur, avec bouchon d'écoulement intégré extérieur avec bouton d'actionnement. (matériau) | 1.000 | 47598.30 | 47598.30 |
| mt30asg070cb | U | Siphon bouteille en ABS, finition brillante imitation chrome, avec sortie de 40 mm de diamètre extérieur, pour lavabo, avec enjoliveur. (matériau) | 1.000 | 40383.92 | 40383.92 |
| mo008 | h | Compagnon professionnel III/CP2 plombier. (main-d'œuvre) | 1.972 | 2446.30 | 4824.10 |
| % | % | Frais de chantier des unités d'ouvrage | 2 % | 568540.50 | 11370.81 |
|  |  | Coûts directs |  |  | 579911.31 |
