# Barre d'appui pour personnes à mobilité réduite, en réadaptation et du troisième âge

- Propriété du fichier: CYPE INGENIEROS, S.A.
- Format: FIEBDC-3/2002
- Zone géographique: République du Congo
- Devise: XAF
- Coûts indirects: 3.00 %
- Frais généraux: 13.00 %
- Bénéfice: 6.00 %
- TVA: 18.00 %

## T Équipements techniques

### TB Équipements sanitaires

#### TBQ Équipements et accessoires PMR

**TBQ100** U Barre d'appui pour personnes à mobilité réduite, en réadaptation et du troisième âge.
Barre d'appui pour personnes à mobilité réduite, en réadaptation et du troisième âge, pour baignoire, de forme à trois pans, en aluminium et nylon, de dimensions totales 708x746x1578 mm avec tube de 35 mm de diamètre extérieur et 1,5 mm d'épaisseur. Comprend les éléments de fixation.
Inclut: Implantation et tracé sur le parement de l'emplacement de la barre. Mise en place, nivellement et fixation des éléments de support. Nettoyage de l'élément.
Critère pour le métré: Nombre d'unités prévues, selon documentation graphique du Projet.
Critère pour le mémoire: On mesurera le nombre d'unités réellement mises en place selon les spécifications du Projet.

| Code | U | Désignation | Quantité | Prix | Montant |
|---|---|---|---|---|---|
| mt31abp137au | U | Barre d'appui pour personnes à mobilité réduite, en réadaptation et du troisième âge, pour baignoire, de forme à trois pans, en aluminium et nylon, de dimensions totales 708x746x1578 mm avec tube de 35 mm de diamètre extérieur et 1,5 mm d'épaisseur, y compris fixations en acier inoxydable. (matériau) | 1.000 | 259551.68 | 259551.68 |
| op00ato010 |  | Tournevis. | 1.000 | 0.00 | 0.00 |
| op00tal010 |  | Perceuse. | 1.000 | 0.00 | 0.00 |
| mo107 | h | Ouvrier professionnel II/OP plombier. (main-d'œuvre) | 1.052 | 1523.45 | 1602.67 |
| % | % | Frais de chantier des unités d'ouvrage | 2 % | 261154.35 | 5223.09 |
|  |  | Coûts directs |  |  | 266377.44 |
