# Distributeur de papier serviette

- Propriété du fichier: CYPE INGENIEROS, S.A.
- Format: FIEBDC-3/2002
- Zone géographique: République du Congo
- Devise: XAF
- Coûts indirects: 3.00 %
- Frais généraux: 13.00 %
- Bénéfice: 6.00 %
- TVA: 18.00 %

## T Équipements techniques

### TB Équipements sanitaires

#### TBT Distributeurs

**TBT040** U Distributeur de papier serviette.
Porte-serviettes en papier continu, avec carcasse en ABS de couleur blanche, de 251x300x195 mm, pour un rouleau de papier de 240 m et 155 mm de diamètre.
Inclut: Implantation. Mise en place et fixation.
Critère pour le métré: Nombre d'unités prévues, selon documentation graphique du Projet.
Critère pour le mémoire: On mesurera le nombre d'unités réellement mises en place selon les spécifications du Projet.

| Code | U | Désignation | Quantité | Prix | Montant |
|---|---|---|---|---|---|
| mt31abn050a | U | Porte-serviettes en papier continu, avec carcasse en ABS de couleur blanche, de 251x300x195 mm, pour un rouleau de papier de 240 m et 155 mm de diamètre. (matériau) | 1.000 | 50152.35 | 50152.35 |
| op00ato010 |  | Tournevis. | 1.000 | 0.00 | 0.00 |
| op00tal010 |  | Perceuse. | 1.000 | 0.00 | 0.00 |
| mo107 | h | Ouvrier professionnel II/OP plombier. (main-d'œuvre) | 0.197 | 1523.45 | 300.12 |
| % | % | Frais de chantier des unités d'ouvrage | 2 % | 50452.47 | 1009.05 |
|  |  | Coûts directs |  |  | 51461.52 |
