# Distributeur anti-bactéries pour sanitaire

- Propriété du fichier: CYPE INGENIEROS, S.A.
- Format: FIEBDC-3/2002
- Zone géographique: République du Congo
- Devise: XAF
- Coûts indirects: 3.00 %
- Frais généraux: 13.00 %
- Bénéfice: 6.00 %
- TVA: 18.00 %

## T Équipements techniques

### TB Équipements sanitaires

#### TBT Distributeurs

**TBT090** U Distributeur anti-bactéries pour sanitaire.
Diffuseur d'ambiance électronique, bactéricide, avec bouton-poussoir on/off, DEL indicatrice de charge d'aérosol et DEL indicatrice de batterie, en polypropylène blanche et bleue, de 255x90x105 mm. Totalement monté.
Inclut: Implantation et tracé sur le parement de l'emplacement de l'accessoire. Mise en place et fixation des accessoires de support.
Critère pour le métré: Nombre d'unités prévues, selon documentation graphique du Projet.
Critère pour le mémoire: On mesurera le nombre d'unités réellement mises en place selon les spécifications du Projet.

| Code | U | Désignation | Quantité | Prix | Montant |
|---|---|---|---|---|---|
| mt31abn071a | U | Diffuseur d'ambiance électronique, bactéricide, avec bouton-poussoir on/off, DEL indicatrice de charge d'aérosol et DEL indicatrice de batterie, en polypropylène blanche et bleue, de 255x90x105 mm. (matériau) | 1.000 | 58627.17 | 58627.17 |
| op00ato010 |  | Tournevis. | 1.000 | 0.00 | 0.00 |
| op00tal010 |  | Perceuse. | 1.000 | 0.00 | 0.00 |
| mo107 | h | Ouvrier professionnel II/OP plombier. (main-d'œuvre) | 0.197 | 1523.45 | 300.12 |
| % | % | Frais de chantier des unités d'ouvrage | 2 % | 58927.29 | 1178.55 |
|  |  | Coûts directs |  |  | 60105.84 |
