# Receveur de douche en porcelaine sanitaire

- Propriété du fichier: CYPE INGENIEROS, S.A.
- Format: FIEBDC-3/2002
- Zone géographique: République du Congo
- Devise: XAF
- Coûts indirects: 3.00 %
- Frais généraux: 13.00 %
- Bénéfice: 6.00 %
- TVA: 18.00 %

## T Équipements techniques

### TB Équipements sanitaires

#### TBU Douches

**TBU160** U Receveur de douche en porcelaine sanitaire.
Receveur de douche en porcelaine sanitaire, gamme haute, couleur blanche, 120x75x6,5 cm, et siphon. Comprend le silicone pour le scellement des joints.
Critère d'évaluation économique: Le prix ne comprend pas la robinetterie.
Inclut: Implantation. Mise en place et fixation de l'appareil. Montage de la bonde. Connexion au réseau d'évacuation. Contrôle de son bon fonctionnement. Scellement des joints.
Critère pour le métré: Nombre d'unités prévues, selon documentation graphique du Projet.
Critère pour le mémoire: On mesurera le nombre d'unités réellement mises en place selon les spécifications du Projet.

| Code | U | Désignation | Quantité | Prix | Montant |
|---|---|---|---|---|---|
| mt30pps030o | U | Receveur de douche extra-plat en porcelaine sanitaire, gamme haute, couleur blanche, de 120x75x6,5 cm. (matériau) | 1.000 | 215933.73 | 215933.73 |
| mt30dpd010c | U | Déversoir pour receveur de douche avec orifice de 90 mm. (matériau) | 1.000 | 58233.96 | 58233.96 |
| mt30dpd020 | U | Vanne siphoïde pour receveur de douche, avec grille en acier. (matériau) | 1.000 | 5813.22 | 5813.22 |
| mt30www005 | U | Cartouche de 300 ml de silicone acide monocomposant, fongicide, pour le scellement des joints en milieux humides. (matériau) | 0.036 | 6411.64 | 230.82 |
| mo008 | h | Compagnon professionnel III/CP2 plombier. (main-d'œuvre) | 1.446 | 2446.30 | 3537.35 |
| % | % | Frais de chantier des unités d'ouvrage | 2 % | 283749.08 | 5674.98 |
|  |  | Coûts directs |  |  | 289424.06 |
