# Bâti support encastré pour douche

- Propriété du fichier: CYPE INGENIEROS, S.A.
- Format: FIEBDC-3/2002
- Zone géographique: République du Congo
- Devise: XAF
- Coûts indirects: 3.00 %
- Frais généraux: 13.00 %
- Bénéfice: 6.00 %
- TVA: 18.00 %

## T Équipements techniques

### TB Équipements sanitaires

#### TBU Douches

**TBU200** U Bâti support encastré pour douche.
Bâti support autoportant, prémonté, de 500 mm de largeur et 1300 mm de hauteur, fini peinte au four, avec pieds supports antidérapants en acier galvanisé à hauteur réglable entre 90 et 200 mm et orientables, avec siphon d'évacuation murale, pour robinetterie murale apparente, pour douche, avec équerres de raccordement de 1/2", manchon de raccordement en polyéthylène haute densité de 50 mm de diamètre, anneaux d'étanchéité, joints d'isolation phonique, gaines isolantes, couvercle de protection avec bavette et fixations, avec kit d'ancrages muraux. Installation encastrée dans une cloison de plaques de plâtre.
Inclut: Implantation. Mise en place et fixation du bâti support. Connexion au réseau d'évacuation. Connexion aux réseaux d'eau froide et chaude. Mise en place de l'enjoliveur. Contrôle de son bon fonctionnement.
Critère pour le métré: Nombre d'unités prévues, selon documentation graphique du Projet.
Critère pour le mémoire: On mesurera le nombre d'unités réellement mises en place selon les spécifications du Projet.

| Code | U | Désignation | Quantité | Prix | Montant |
|---|---|---|---|---|---|
| mt30geb140a | U | Bâti support autoportant, prémonté, de 500 mm de largeur et 1300 mm de hauteur, fini peinte au four, avec pieds supports antidérapants en acier galvanisé à hauteur réglable entre 90 et 200 mm et orientables, avec siphon d'évacuation murale, pour robinetterie murale apparente, pour douche, avec équerres de raccordement de 1/2", manchon de raccordement en polyéthylène haute densité de 50 mm de diamètre, anneaux d'étanchéité, joints d'isolation phonique, gaines isolantes, couvercle de protection avec bavette et fixations, à encastrer dans un mur en maçonnerie ou dans une cloison de plaques de plâtre. (matériau) | 1.000 | 386425.18 | 386425.18 |
| mt30geb050a | U | Kit d'ancrages muraux, avec profondeur réglable et ajustement rapide, pour bâti support. (matériau) | 1.000 | 23218.68 | 23218.68 |
| op00tal010 |  | Perceuse. | 1.000 | 0.00 | 0.00 |
| op00ato010 |  | Tournevis. | 1.000 | 0.00 | 0.00 |
| mo008 | h | Compagnon professionnel III/CP2 plombier. (main-d'œuvre) | 1.118 | 2446.30 | 2734.96 |
| % | % | Frais de chantier des unités d'ouvrage | 2 % | 412378.82 | 8247.58 |
|  |  | Coûts directs |  |  | 420626.40 |
