# Mitigeur thermostatique pour douche

- Propriété du fichier: CYPE INGENIEROS, S.A.
- Format: FIEBDC-3/2002
- Zone géographique: République du Congo
- Devise: XAF
- Coûts indirects: 3.00 %
- Frais généraux: 13.00 %
- Bénéfice: 6.00 %
- TVA: 18.00 %

## T Équipements techniques

### TB Équipements sanitaires

#### TBU Douches

**TBU040** U Mitigeur thermostatique pour douche.
Mitigeur thermostatique constituée de robinet mitigeur thermostatique mural pour douche, de 1/2", finition chromée, avec commandes, cartouche compacte avec élément thermostatique à cire, limiteur de débit, limiteur de température à 43°C avec butoir à 38°C, filtres et raccordement inférieur de 1/2" pour flexible avec clapet de non retour. Comprend raccords excentrés.
Critère d'évaluation économique: Le prix ne comprend pas l'équipement de douche.
Inclut: Mise en place. Connexion et contrôle de son bon fonctionnement.
Critère pour le métré: Nombre d'unités prévues, selon documentation graphique du Projet.
Critère pour le mémoire: On mesurera le nombre d'unités réellement mises en place selon les spécifications du Projet.

| Code | U | Désignation | Quantité | Prix | Montant |
|---|---|---|---|---|---|
| mt31gro270a | U | Robinet mitigeur thermostatique mural pour douche, de 1/2", finition chromée, avec commandes, cartouche compacte avec élément thermostatique à cire, limiteur de débit, limiteur de température à 43°C avec butoir à 38°C, filtres et raccordement inférieur de 1/2" pour flexible avec clapet de non retour, y compris raccords excentrés. (matériau) | 1.000 | 173891.33 | 173891.33 |
| mt37www010 | U | Produits complémentaires pour installations de plomberie. (matériau) | 1.000 | 1224.41 | 1224.41 |
| mo008 | h | Compagnon professionnel III/CP2 plombier. (main-d'œuvre) | 0.657 | 2446.30 | 1607.22 |
| % | % | Frais de chantier des unités d'ouvrage | 2 % | 176722.96 | 3534.46 |
|  |  | Coûts directs |  |  | 180257.42 |
