# Douche corporelle d'urgence

- Propriété du fichier: CYPE INGENIEROS, S.A.
- Format: FIEBDC-3/2002
- Zone géographique: République du Congo
- Devise: XAF
- Coûts indirects: 3.00 %
- Frais généraux: 13.00 %
- Bénéfice: 6.00 %
- TVA: 18.00 %

## T Équipements techniques

### TB Équipements sanitaires

#### TBU Douches

**TBU220** U Douche corporelle d'urgence.
Douche corporelle d'urgence de plafond, avec structure de tube en acier galvanisé peint avec de l'époxy et pomme de douche en polypropylène, actionnée par un tirant rigide avec poignée triangulaire, connexion pour l'entrée d'eau de 1 1/4", débit d'eau 120 litres/minute, avec vanne d'isolement. Comprend la connexion au réseau d'eau froide existant et la fixation au support. Totalement installée, connectée, testée et en fonctionnement.
Inclut: Implantation et tracé sur le parement support de l'emplacement de l'appareil. Mise en place, nivellement et fixation des éléments de support. Nivellement, aplomb et mise en place de l'appareil. Connexion au réseau d'eau froide.
Critère pour le métré: Nombre d'unités prévues, selon documentation graphique du Projet.
Critère pour le mémoire: On mesurera le nombre d'unités réellement mises en place selon les spécifications du Projet.

| Code | U | Désignation | Quantité | Prix | Montant |
|---|---|---|---|---|---|
| mt30eme060a | U | Douche corporelle d'urgence de plafond, avec structure de tube en acier galvanisé peint avec de l'époxy et pomme de douche en polypropylène, actionnée par un tirant rigide avec poignée triangulaire, connexion pour l'entrée d'eau de 1 1/4", débit d'eau 120 litres/minute. (matériau) | 1.000 | 185039.89 | 185039.89 |
| mt37sve010e | U | Vanne à sphère en laiton nickelé à visser de 1 1/4". (matériau) | 1.000 | 14676.32 | 14676.32 |
| mt30www010 | U | Produits complémentaires pour l'installation d'un appareil sanitaire. (matériau) | 1.000 | 1453.30 | 1453.30 |
| op00ato010 |  | Tournevis. | 1.000 | 0.00 | 0.00 |
| op00tal010 |  | Perceuse. | 1.000 | 0.00 | 0.00 |
| mo107 | h | Ouvrier professionnel II/OP plombier. (main-d'œuvre) | 0.131 | 1523.45 | 199.57 |
| % | % | Frais de chantier des unités d'ouvrage | 2 % | 201369.08 | 4027.38 |
|  |  | Coûts directs |  |  | 205396.46 |
