# Bâti support encastré pour WC suspendu

- Propriété du fichier: CYPE INGENIEROS, S.A.
- Format: FIEBDC-3/2002
- Zone géographique: République du Congo
- Devise: XAF
- Coûts indirects: 3.00 %
- Frais généraux: 13.00 %
- Bénéfice: 6.00 %
- TVA: 18.00 %

## T Équipements techniques

### TB Équipements sanitaires

#### TBW WC et urinoirs

**TBW090** U Bâti support encastré pour WC suspendu.
Bâti support prémonté en acier galvanisé, pour WC ou bidet suspendus, testé pour une charge de 400 kg, avec fixations et support réglable en hauteur. Installation encastrée dans un mur en maçonnerie.
Inclut: Implantation. Mise en place et fixation.
Critère pour le métré: Nombre d'unités prévues, selon documentation graphique du Projet.
Critère pour le mémoire: On mesurera le nombre d'unités réellement mises en place selon les spécifications du Projet.

| Code | U | Désignation | Quantité | Prix | Montant |
|---|---|---|---|---|---|
| mt30oli083a | U | Bâti support prémonté en acier galvanisé, pour WC ou bidet suspendus, testé pour une charge de 400 kg, avec fixations et support réglable en hauteur, à encastrer dans un mur en maçonnerie. (matériau) | 1.000 | 63229.44 | 63229.44 |
| op00tal010 |  | Perceuse. | 1.000 | 0.00 | 0.00 |
| op00ato010 |  | Tournevis. | 1.000 | 0.00 | 0.00 |
| mo008 | h | Compagnon professionnel III/CP2 plombier. (main-d'œuvre) | 0.263 | 2446.30 | 643.38 |
| % | % | Frais de chantier des unités d'ouvrage | 2 % | 63872.82 | 1277.46 |
|  |  | Coûts directs |  |  | 65150.28 |
