# Urinoir en acier inoxydable

- Propriété du fichier: CYPE INGENIEROS, S.A.
- Format: FIEBDC-3/2002
- Zone géographique: République du Congo
- Devise: XAF
- Coûts indirects: 3.00 %
- Frais généraux: 13.00 %
- Bénéfice: 6.00 %
- TVA: 18.00 %

## T Équipements techniques

### TB Équipements sanitaires

#### TBW WC et urinoirs

**TBW190** U Urinoir en acier inoxydable.
Urinoir en acier inoxydable AISI 304, avec alimentation visible et évacuation siphoïde, finition satinée, de 355x316x521 mm, équipé avec robinet droit mural pour urinoir, avec temps de flux de 5 secondes, débit de 9 l/min, finition chromée, pour mise en place en surface. Comprend le silicone pour le scellement des joints.
Inclut: Implantation. Mise en place et fixation de l'appareil. Montage de la bonde. Connexion au réseau d'évacuation. Montage de la robinetterie. Connexion au réseau d'eau froide. Contrôle de son bon fonctionnement. Scellement des joints.
Critère pour le métré: Nombre d'unités prévues, selon documentation graphique du Projet.
Critère pour le mémoire: On mesurera le nombre d'unités réellement mises en place selon les spécifications du Projet.

| Code | U | Désignation | Quantité | Prix | Montant |
|---|---|---|---|---|---|
| mt30uxp010aa | U | Urinoir en acier inoxydable AISI 304, avec alimentation visible et évacuation siphoïde, finition satinée, de 355x316x521 mm. (matériau) | 1.000 | 339490.28 | 339490.28 |
| mt31gmp300ce | U | Robinet droit mural pour urinoir, avec temps de flux de 5 secondes, débit de 9 l/min, finition chromée, pour mise en place en surface; y compris éléments de connexion. (matériau) | 1.000 | 42539.94 | 42539.94 |
| mt30www005 | U | Cartouche de 300 ml de silicone acide monocomposant, fongicide, pour le scellement des joints en milieux humides. (matériau) | 0.012 | 6411.64 | 76.94 |
| op00ato010 |  | Tournevis. | 1.000 | 0.00 | 0.00 |
| op00mar010 |  | Marteau. | 1.000 | 0.00 | 0.00 |
| op00tal010 |  | Perceuse. | 1.000 | 0.00 | 0.00 |
| mo008 | h | Compagnon professionnel III/CP2 plombier. (main-d'œuvre) | 1.578 | 2446.30 | 3860.26 |
| % | % | Frais de chantier des unités d'ouvrage | 2 % | 385967.42 | 7719.35 |
|  |  | Coûts directs |  |  | 393686.77 |
