# Équipement prémonté avec compteur calorifique et pompe de circulation, pour circuit de chauffage

- Propriété du fichier: CYPE INGENIEROS, S.A.
- Format: FIEBDC-3/2002
- Zone géographique: République du Congo
- Devise: XAF
- Coûts indirects: 3.00 %
- Frais généraux: 13.00 %
- Bénéfice: 6.00 %
- TVA: 18.00 %

## T Équipements techniques

### TC ECS et chauffage

#### TCE Systèmes de conduction d'eau

**TCE330** U Équipement prémonté avec compteur calorifique et pompe de circulation, pour circuit de chauffage.
Équipement prémonté pour circuit de chauffage pour logement, avec compteur d'énergie de 2,5 m³/h de débit nominal et avec sortie via radio, alimentation du compteur par batterie et pompe de circulation électronique, DN 15 mm, avec collecteur modulaire composable DN 40 mm avec bouchons pleins, vanne mélangeuse thermostatique à 3 voies, vannes d'isolement avec thermomètre intégré en départ et en retour, vanne d'isolement en retour, vanne à 2 voies avec régulateur 7 positions pour équilibrage manuel et actionneur thermoélectrique à 4 fils, clapet antipollution et carcasse en polyéthylène expansé de 15 mm d'épaisseur pour isolation thermique.
Inclut: Implantation. Mise en place. Connexion.
Critère pour le métré: Nombre d'unités prévues, selon documentation graphique du Projet.
Critère pour le mémoire: On mesurera le nombre d'unités réellement exécutées selon les spécifications du Projet.

| Code | U | Désignation | Quantité | Prix | Montant |
|---|---|---|---|---|---|
| mt38alb792qc | U | Équipement prémonté pour circuit de chauffage pour logement, avec compteur d'énergie de 2,5 m³/h de débit nominal et avec sortie via radio, alimentation du compteur par batterie et pompe de circulation électronique, DN 15 mm, avec collecteur modulaire composable DN 40 mm avec bouchons pleins, vanne mélangeuse thermostatique à 3 voies, vannes d'isolement avec thermomètre intégré en départ et en retour, vanne d'isolement en retour, vanne à 2 voies avec régulateur 7 positions pour équilibrage manuel et actionneur thermoélectrique à 4 fils, clapet antipollution et carcasse en polyéthylène expansé de 15 mm d'épaisseur pour isolation thermique. (matériau) | 1.000 | 1404332.65 | 1404332.65 |
| mt38www012 | U | Produits complémentaires pour installation de chauffage et d'E.C.S. (matériau) | 1.000 | 1795.26 | 1795.26 |
| mo004 | h | Compagnon professionnel III/CP2 chauffagiste. (main-d'œuvre) | 1.255 | 2446.30 | 3070.11 |
| % | % | Frais de chantier des unités d'ouvrage | 2 % | 1409198.02 | 28183.96 |
|  |  | Coûts directs |  |  | 1437381.98 |
