# Équipement prémonté avec compteur calorifique et pompe de circulation, pour circuit de chauffage

- Propriété du fichier: CYPE INGENIEROS, S.A.
- Format: FIEBDC-3/2002
- Zone géographique: République du Congo
- Devise: XAF
- Coûts indirects: 3.00 %
- Frais généraux: 13.00 %
- Bénéfice: 6.00 %
- TVA: 18.00 %

## T Équipements techniques

### TC ECS et chauffage

#### TCE Systèmes de conduction d'eau

**TCE330** U Équipement prémonté avec compteur calorifique et pompe de circulation, pour circuit de chauffage.
Équipement prémonté pour circuit de chauffage pour logement, avec compteur d'énergie de 2,5 m³/h de débit nominal et avec sortie pour bus de communication M-Bus, alimentation du compteur à 230 V et pompe de circulation électronique, DN 15 mm, avec collecteur modulaire composable DN 32 mm avec bouchons pleins, vanne mélangeuse thermostatique à 3 voies, vannes d'isolement avec thermomètre intégré en départ et en retour, vanne d'isolement en retour, vanne à 2 voies avec régulateur 7 positions pour équilibrage manuel et actionneur thermoélectrique à 4 fils, clapet antipollution et carcasse en polyéthylène expansé de 15 mm d'épaisseur pour isolation thermique.
Inclut: Implantation. Mise en place. Connexion.
Critère pour le métré: Nombre d'unités prévues, selon documentation graphique du Projet.
Critère pour le mémoire: On mesurera le nombre d'unités réellement exécutées selon les spécifications du Projet.

| Code | U | Désignation | Quantité | Prix | Montant |
|---|---|---|---|---|---|
| mt38alb792ve | U | Équipement prémonté pour circuit de chauffage pour logement, avec compteur d'énergie de 2,5 m³/h de débit nominal et avec sortie pour bus de communication M-Bus, alimentation du compteur à 230 V et pompe de circulation électronique, DN 15 mm, avec collecteur modulaire composable DN 32 mm avec bouchons pleins, vanne mélangeuse thermostatique à 3 voies, vannes d'isolement avec thermomètre intégré en départ et en retour, vanne d'isolement en retour, vanne à 2 voies avec régulateur 7 positions pour équilibrage manuel et actionneur thermoélectrique à 4 fils, clapet antipollution et carcasse en polyéthylène expansé de 15 mm d'épaisseur pour isolation thermique. (matériau) | 1.000 | 1422332.68 | 1422332.68 |
| mt38www012 | U | Produits complémentaires pour installation de chauffage et d'E.C.S. (matériau) | 1.000 | 1795.26 | 1795.26 |
| mo004 | h | Compagnon professionnel III/CP2 chauffagiste. (main-d'œuvre) | 1.255 | 2446.30 | 3070.11 |
| % | % | Frais de chantier des unités d'ouvrage | 2 % | 1427198.05 | 28543.96 |
|  |  | Coûts directs |  |  | 1455742.01 |
