# Groupe hydraulique avec résistance électrique pour chauffage

- Propriété du fichier: CYPE INGENIEROS, S.A.
- Format: FIEBDC-3/2002
- Zone géographique: République du Congo
- Devise: XAF
- Coûts indirects: 3.00 %
- Frais généraux: 13.00 %
- Bénéfice: 6.00 %
- TVA: 18.00 %

## T Équipements techniques

### TC ECS et chauffage

#### TCE Systèmes de conduction d'eau

**TCE400** U Groupe hydraulique avec résistance électrique pour chauffage.
Module hydraulique mural, avec résistance électrique pour chauffage, alimentation à 230V/50 Hz, étapes de puissance de 2, 4 et 6 kW, intensité maximale 30 A, de 500x280x250 mm, avec sonde de température.
Inclut: Implantation. Mise en place des composants du groupe. Connexion et contrôle de son bon fonctionnement.
Critère pour le métré: Nombre d'unités prévues, selon documentation graphique du Projet.
Critère pour le mémoire: On mesurera le nombre d'unités réellement exécutées selon les spécifications du Projet.

| Code | U | Désignation | Quantité | Prix | Montant |
|---|---|---|---|---|---|
| mt38ghs020a | U | Module hydraulique mural, avec résistance électrique pour chauffage, alimentation à 230V/50 Hz, étapes de puissance de 2, 4 et 6 kW, intensité maximale 30 A, de 500x280x250 mm, avec sonde de température. (matériau) | 1.000 | 812675.19 | 812675.19 |
| mo011 | h | Compagnon professionnel III/CP2 monteur. (main-d'œuvre) | 0.377 | 2446.30 | 922.26 |
| mo080 | h | Ouvrier professionnel II/OP monteur. (main-d'œuvre) | 0.377 | 1526.36 | 575.44 |
| % | % | Frais de chantier des unités d'ouvrage | 2 % | 814172.89 | 16283.46 |
|  |  | Coûts directs |  |  | 830456.35 |
