# Collecteur pour groupe hydraulique

- Propriété du fichier: CYPE INGENIEROS, S.A.
- Format: FIEBDC-3/2002
- Zone géographique: République du Congo
- Devise: XAF
- Coûts indirects: 3.00 %
- Frais généraux: 13.00 %
- Bénéfice: 6.00 %
- TVA: 18.00 %

## T Équipements techniques

### TC ECS et chauffage

#### TCE Systèmes de conduction d'eau

**TCE430** U Collecteur pour groupe hydraulique.
Collecteur hydraulique pour 2 groupes hydrauliques à impulsion directe ou à mélange.
Inclut: Implantation. Mise en place. Connexion et contrôle de son bon fonctionnement.
Critère pour le métré: Nombre d'unités prévues, selon documentation graphique du Projet.
Critère pour le mémoire: On mesurera le nombre d'unités réellement exécutées selon les spécifications du Projet.

| Code | U | Désignation | Quantité | Prix | Montant |
|---|---|---|---|---|---|
| mt38vai707a | U | Collecteur hydraulique pour 2 groupes hydrauliques à impulsion directe ou à mélange. (matériau) | 1.000 | 277837.67 | 277837.67 |
| mo011 | h | Compagnon professionnel III/CP2 monteur. (main-d'œuvre) | 0.251 | 2446.30 | 614.02 |
| mo080 | h | Ouvrier professionnel II/OP monteur. (main-d'œuvre) | 0.251 | 1526.36 | 383.12 |
| % | % | Frais de chantier des unités d'ouvrage | 2 % | 278834.81 | 5576.70 |
|  |  | Coûts directs |  |  | 284411.51 |
