# Bloc de sécurité pour chaudière

- Propriété du fichier: CYPE INGENIEROS, S.A.
- Format: FIEBDC-3/2002
- Zone géographique: République du Congo
- Devise: XAF
- Coûts indirects: 3.00 %
- Frais généraux: 13.00 %
- Bénéfice: 6.00 %
- TVA: 18.00 %

## T Équipements techniques

### TC ECS et chauffage

#### TCE Systèmes de conduction d'eau

**TCE440** U Bloc de sécurité pour chaudière.
Bloc de sécurité pour chaudière, avec corps en laiton, constitué de vanne de sécurité réglée à 3 bar, purgeur d'air automatique avec clapet de non retour, manomètre avec échelle de 0 à 4 bar et connexion femelle de 1" de diamètre. Comprend les éléments de montage et les accessoires nécessaires à son bon fonctionnement.
Inclut: Implantation. Connexion et contrôle de son bon fonctionnement.
Critère pour le métré: Nombre d'unités prévues, selon documentation graphique du Projet.
Critère pour le mémoire: On mesurera le nombre d'unités réellement exécutées selon les spécifications du Projet.

| Code | U | Désignation | Quantité | Prix | Montant |
|---|---|---|---|---|---|
| mt38alb750a | U | Bloc de sécurité pour chaudière, avec corps en laiton, constitué de vanne de sécurité réglée à 3 bar, purgeur d'air automatique avec clapet de non retour, manomètre avec échelle de 0 à 4 bar et connexion femelle de 1" de diamètre. (matériau) | 1.000 | 61432.41 | 61432.41 |
| mt38www012 | U | Produits complémentaires pour installation de chauffage et d'E.C.S. (matériau) | 0.100 | 1795.26 | 179.53 |
| mo004 | h | Compagnon professionnel III/CP2 chauffagiste. (main-d'œuvre) | 0.126 | 2446.30 | 308.23 |
| mo103 | h | Ouvrier professionnel II/OP chauffagiste. (main-d'œuvre) | 0.126 | 1523.45 | 191.95 |
| % | % | Frais de chantier des unités d'ouvrage | 2 % | 62112.12 | 1242.24 |
|  |  | Coûts directs |  |  | 63354.36 |
