# Chaudière électrique, domestique, pour chauffage et E.C.S

- Propriété du fichier: CYPE INGENIEROS, S.A.
- Format: FIEBDC-3/2002
- Zone géographique: République du Congo
- Devise: XAF
- Coûts indirects: 3.00 %
- Frais généraux: 13.00 %
- Bénéfice: 6.00 %
- TVA: 18.00 %

## T Équipements techniques

### TC ECS et chauffage

#### TCL Électricité

**TCL150** U Chaudière électrique, domestique, pour chauffage et E.C.S.
Chaudière murale mixte électrique pour chauffage et E.C.S., puissance de 4,5 kW, constituée de corps de chaudière, enveloppe, vase d'expansion, pompe, thermostat et tous les composants nécessaires à son fonctionnement incorporés à l'intérieur; y compris les accessoires de fixation. Totalement montée, connectée et testée.
Inclut: Implantation à l'aide d'un plan. Mise en place et fixation de la chaudière et de ses composants. Nivellement des éléments. Connexion des éléments du réseau. Mise en marche.
Critère pour le métré: Nombre d'unités prévues, selon documentation graphique du Projet.
Critère pour le mémoire: On mesurera le nombre d'unités réellement exécutées selon les spécifications du Projet.

| Code | U | Désignation | Quantité | Prix | Montant |
|---|---|---|---|---|---|
| mt38cme010o | U | Chaudière murale mixte électrique pour chauffage et E.C.S., puissance de 4,5 kW, constituée de corps de chaudière, enveloppe, vase d'expansion, pompe, thermostat et tous les composants nécessaires à son fonctionnement incorporés à l'intérieur; y compris les accessoires de fixation. (matériau) | 1.000 | 1399754.74 | 1399754.74 |
| mt38www012 | U | Produits complémentaires pour installation de chauffage et d'E.C.S. (matériau) | 1.000 | 1795.26 | 1795.26 |
| mo004 | h | Compagnon professionnel III/CP2 chauffagiste. (main-d'œuvre) | 3.793 | 2446.30 | 9278.82 |
| mo103 | h | Ouvrier professionnel II/OP chauffagiste. (main-d'œuvre) | 3.793 | 1523.45 | 5778.45 |
| % | % | Frais de chantier des unités d'ouvrage | 2 % | 1416607.27 | 28332.15 |
|  |  | Coûts directs |  |  | 1444939.42 |
