# Chaudière au fioul, collective, de condensation, sur pied, en acier inoxydable

- Propriété du fichier: CYPE INGENIEROS, S.A.
- Format: FIEBDC-3/2002
- Zone géographique: République du Congo
- Devise: XAF
- Coûts indirects: 3.00 %
- Frais généraux: 13.00 %
- Bénéfice: 6.00 %
- TVA: 18.00 %

## T Équipements techniques

### TC ECS et chauffage

#### TCQ Combustibles liquides

**TCQ100** U Chaudière au fioul, collective, de condensation, sur pied, en acier inoxydable.
Chaudière sur pied, à condensation, pour brûleur pressurisé de fioul ou gaz, en acier inoxydable Dúplex AISI 2205, émission de NOx classe 6, puissance (80/60°C) 91,5 kW, puissance (50/30°C) 100 kW, rendement (80/60°C) 97%, rendement (50/30°C) 106%, rendement à 30% de la charge 107,5%, poids 436 kg. Comprend et l'écoulement vers les égouts pour la vidange de la chaudière et le drainage de la vanne de sécurité, sans inclure le conduit pour l'évacuation des produits de la combustion. Totalement montée, connectée et testée.
Inclut: Implantation. Présentation des éléments. Montage de la chaudière et de ses accessoires. Connecté aux réseaux de conduction d'eau, de gaz, d'assainissement et électrique, et au conduit d'évacuation des produits de la combustion. Mise en marche.
Critère pour le métré: Nombre d'unités prévues, selon documentation graphique du Projet.
Critère pour le mémoire: On mesurera le nombre d'unités réellement exécutées selon les spécifications du Projet.

| Code | U | Désignation | Quantité | Prix | Montant |
|---|---|---|---|---|---|
| mt38fer110b | U | Chaudière sur pied, à condensation, pour brûleur pressurisé de fioul ou gaz, en acier inoxydable Dúplex AISI 2205, émission de NOx classe 6, puissance (80/60°C) 91,5 kW, puissance (50/30°C) 100 kW, rendement (80/60°C) 97%, rendement (50/30°C) 106%, rendement à 30% de la charge 107,5%, poids 436 kg. (matériau) | 1.000 | 10662298.49 | 10662298.49 |
| mt38ccg100a | U | Brûleur pressurisé modulant pour fioul, de puissance maximale 120 kW, avec allumeur électronique. (matériau) | 1.000 | 675359.26 | 675359.26 |
| mt38www050 | U | Déversement vers égout, pour le drainage de la vanne de sécurité, composé de 1 m de tube en acier noir de 1/2" et entonnoir d'écoulement, y compris les accessoires et les pièces spéciales. (matériau) | 1.000 | 12823.28 | 12823.28 |
| mt38www010 | U | Produits complémentaires pour installation de chauffage. (matériau) | 1.000 | 1436.21 | 1436.21 |
| mt37www010 | U | Produits complémentaires pour installations de plomberie. (matériau) | 1.000 | 1224.41 | 1224.41 |
| mo004 | h | Compagnon professionnel III/CP2 chauffagiste. (main-d'œuvre) | 5.058 | 2446.30 | 12373.39 |
| mo103 | h | Ouvrier professionnel II/OP chauffagiste. (main-d'œuvre) | 5.058 | 1523.45 | 7705.61 |
| % | % | Frais de chantier des unités d'ouvrage | 2 % | 11373220.65 | 227464.41 |
|  |  | Coûts directs |  |  | 11600685.06 |
