# Tuyauterie pour combustible liquide

- Propriété du fichier: CYPE INGENIEROS, S.A.
- Format: FIEBDC-3/2002
- Zone géographique: République du Congo
- Devise: XAF
- Coûts indirects: 3.00 %
- Frais généraux: 13.00 %
- Bénéfice: 6.00 %
- TVA: 18.00 %

## T Équipements techniques

### TC ECS et chauffage

#### TCQ Combustibles liquides

**TCQ130** m Tuyauterie pour combustible liquide.
Tuyauterie pour combustible liquide, placée superficiellement et fixée à la surface support, constituée de tube en acier noir, avec soudure longitudinale par résistance électrique, série M, de 1/2" DN 15 mm de diamètre et 2,6 mm d'épaisseur. Comprend matériau auxiliaire pour le montage et la fixation à l'ouvrage, les accessoires et pièces spéciales placés via soudure électrique, et grattage et nettoyage des oxydes, couche d'impression antioxydante d'au moins 50 microns d'épaisseur. Totalement montée, connectée et testée.
Inclut: Implantation et tracé. Grattage et nettoyage des oxydes. Application d'apprêt antioxydant. Mise en place et fixation des tuyaux, des accessoires et des pièces spéciales.
Critère pour le métré: Longueur mesurée selon documentation graphique du Projet.
Critère pour le mémoire: On mesurera la longueur réellement exécutée selon les spécifications du Projet.

| Code | U | Désignation | Quantité | Prix | Montant |
|---|---|---|---|---|---|
| mt08tan330b | U | Matériau auxiliaire pour montage et fixation à l'ouvrage des tuyaux en acier, de 1/2" DN 15 mm. (matériau) | 1.000 | 278.56 | 278.56 |
| mt08tan010be | m | Tube en acier noir, avec soudure longitudinale par résistance électrique, série M, de 1/2" DN 15 mm de diamètre et 2,6 mm d'épaisseur, selon NF EN 10255, avec le prix augmenté de 20% pour cause d'accessoires et pièces spéciales. (matériau) | 1.000 | 2656.77 | 2656.77 |
| mt27pfi030 | kg | Apprêt antioxydant avec du polyuréthane. (matériau) | 0.008 | 7993.18 | 63.95 |
| mo004 | h | Compagnon professionnel III/CP2 chauffagiste. (main-d'œuvre) | 0.458 | 2446.30 | 1120.41 |
| mo103 | h | Ouvrier professionnel II/OP chauffagiste. (main-d'œuvre) | 0.458 | 1523.45 | 697.74 |
| % | % | Frais de chantier des unités d'ouvrage | 2 % | 4817.43 | 96.35 |
|  |  | Coûts directs |  |  | 4913.78 |
