# Clapet anti-pollution de gazole

- Propriété du fichier: CYPE INGENIEROS, S.A.
- Format: FIEBDC-3/2002
- Zone géographique: République du Congo
- Devise: XAF
- Coûts indirects: 3.00 %
- Frais généraux: 13.00 %
- Bénéfice: 6.00 %
- TVA: 18.00 %

## T Équipements techniques

### TC ECS et chauffage

#### TCQ Combustibles liquides

**TCQ240** U Clapet anti-pollution de gazole.
Clapet antipollution pour fioul, avec corps d'aluminium, fosse en aluminium et tamis en acier inoxydable avec perforations de 100 µm de diamètre, avec filet cylindrique de 3/8", PN=2 bar. Totalement monté, connecté et testé.
Inclut: Implantation. Connexion du filtre.
Critère pour le métré: Nombre d'unités prévues, selon documentation graphique du Projet.
Critère pour le mémoire: On mesurera le nombre d'unités réellement exécutées selon les spécifications du Projet.

| Code | U | Désignation | Quantité | Prix | Montant |
|---|---|---|---|---|---|
| mt38dep810a | U | Clapet antipollution pour fioul, avec corps d'aluminium, fosse en aluminium et tamis en acier inoxydable avec perforations de 100 µm de diamètre, avec filet cylindrique de 3/8", PN=2 bar. (matériau) | 1.000 | 4336.92 | 4336.92 |
| mo004 | h | Compagnon professionnel III/CP2 chauffagiste. (main-d'œuvre) | 0.191 | 2446.30 | 467.24 |
| mo103 | h | Ouvrier professionnel II/OP chauffagiste. (main-d'œuvre) | 0.191 | 1523.45 | 290.98 |
| % | % | Frais de chantier des unités d'ouvrage | 2 % | 5095.14 | 101.90 |
|  |  | Coûts directs |  |  | 5197.04 |
