# Réfrigérateur

- Propriété du fichier: CYPE INGENIEROS, S.A.
- Format: FIEBDC-3/2002
- Zone géographique: République du Congo
- Devise: XAF
- Coûts indirects: 3.00 %
- Frais généraux: 13.00 %
- Bénéfice: 6.00 %
- TVA: 18.00 %

## T Équipements techniques

### TD Équipements pour cuisines et buanderies

#### TDE Appareils électrodomestiques

**TDE050** U Réfrigérateur.
Réfrigérateur combiné, de 540 mm de largeur, 1935 mm de hauteur et 545 mm de profondeur, couleur blanche, capacité des compartiments du réfrigérateur 215 l, capacité des compartiments du congélateur 69 l, consommation d'énergie annuelle 279 kWh, classe d'efficacité énergétique F, classe d'émission de bruit aérien C.
Inclut: Implantation. Mise en place de l'appareil. Connexion au réseau électrique. Contrôle de son bon fonctionnement.
Critère pour le métré: Nombre d'unités prévues, selon documentation graphique du Projet.
Critère pour le mémoire: On mesurera le nombre d'unités réellement mises en place selon les spécifications du Projet.

| Code | U | Désignation | Quantité | Prix | Montant |
|---|---|---|---|---|---|
| mt32fri010eaU | U | Réfrigérateur combiné, de 540 mm de largeur, 1935 mm de hauteur et 545 mm de profondeur, couleur blanche, capacité des compartiments du réfrigérateur 215 l, capacité des compartiments du congélateur 69 l, consommation d'énergie annuelle 279 kWh, classe d'efficacité énergétique F, classe d'émission de bruit aérien C, selon le règlement délégué (UE) Nº 2019/2016. (matériau) | 1.000 | 640308.97 | 640308.97 |
| mo003 | h | Compagnon professionnel III/CP2 électricien. (main-d'œuvre) | 0.386 | 2446.30 | 944.27 |
| % | % | Frais de chantier des unités d'ouvrage | 2 % | 641253.24 | 12825.06 |
|  |  | Coûts directs |  |  | 654078.30 |
