# Plafonnier pour extérieur

- Propriété du fichier: CYPE INGENIEROS, S.A.
- Format: FIEBDC-3/2002
- Zone géographique: République du Congo
- Devise: XAF
- Coûts indirects: 3.00 %
- Frais généraux: 13.00 %
- Bénéfice: 6.00 %
- TVA: 18.00 %

## T Équipements techniques

### TE Éclairage

#### TEE Équipements extérieurs

**TEE040** U Plafonnier pour extérieur.
Plafonnier rond pour extérieur, en ABS de couleur blanche, finition mate et diffuseur de polycarbonate opalin, degré de protection IP44, de 250 mm de diamètre et 78 mm de hauteur, de 10 W de puissance, alimentation à 220/240 V et 50-60 Hz, avec lampe LED non remplaçable, température de couleur 4000 K, flux lumineux 1100 lumens. Installation en surface. Comprend éléments de fixation Inclut: Implantation. Montage, connexion et contrôle de son bon fonctionnement.
Critère pour le métré: Nombre d'unités prévues, selon documentation graphique du Projet.
Critère pour le mémoire: On mesurera le nombre d'unités réellement exécutées selon les spécifications du Projet.

| Code | U | Désignation | Quantité | Prix | Montant |
|---|---|---|---|---|---|
| mt34est150c | U | Plafonnier rond pour extérieur, en ABS de couleur blanche, finition mate et diffuseur de polycarbonate opalin, degré de protection IP44, de 250 mm de diamètre et 78 mm de hauteur, de 10 W de puissance, alimentation à 220/240 V et 50-60 Hz, avec lampe LED non remplaçable, température de couleur 4000 K, flux lumineux 1100 lumens, avec éléments de fixation. (matériau) | 1.000 | 12790.73 | 12790.73 |
| mo003 | h | Compagnon professionnel III/CP2 électricien. (main-d'œuvre) | 0.312 | 2446.30 | 763.25 |
| mo102 | h | Ouvrier professionnel II/OP électricien. (main-d'œuvre) | 0.312 | 1523.45 | 475.32 |
| % | % | Frais de chantier des unités d'ouvrage | 2 % | 14029.30 | 280.59 |
|  |  | Coûts directs |  |  | 14309.89 |
