# Clapet antipollution de gaz

- Propriété du fichier: CYPE INGENIEROS, S.A.
- Format: FIEBDC-3/2002
- Zone géographique: République du Congo
- Devise: XAF
- Coûts indirects: 3.00 %
- Frais généraux: 13.00 %
- Bénéfice: 6.00 %
- TVA: 18.00 %

## T Équipements techniques

### TG Installations de gaz

#### TGE Éléments

**TGE060** U Clapet antipollution de gaz.
Clapet antipollution d'aluminium, avec tamis en acier inoxydable avec perforations de 50 µm de diamètre, avec filet cylindrique GAS de 3/4", PN=6 bar.
Inclut: Montage, connexion et contrôle de son bon fonctionnement.
Critère pour le métré: Nombre d'unités prévues, selon documentation graphique du Projet.
Critère pour le mémoire: On mesurera le nombre d'unités réellement exécutées selon les spécifications du Projet.

| Code | U | Désignation | Quantité | Prix | Montant |
|---|---|---|---|---|---|
| mt43acf050b | U | Clapet antipollution d'aluminium, avec tamis en acier inoxydable avec perforations de 50 µm de diamètre, avec filet cylindrique GAS de 3/4", PN=6 bar. (matériau) | 1.000 | 23991.12 | 23991.12 |
| mo010 | h | Compagnon professionnel III/CP2 installateur de gaz. (main-d'œuvre) | 0.187 | 2446.30 | 457.46 |
| mo109 | h | Ouvrier professionnel II/OP installateur de gaz. (main-d'œuvre) | 0.187 | 1523.45 | 284.89 |
| % | % | Frais de chantier des unités d'ouvrage | 2 % | 24733.47 | 494.67 |
|  |  | Coûts directs |  |  | 25228.14 |
