# Boîte de dérivation

- Propriété du fichier: CYPE INGENIEROS, S.A.
- Format: FIEBDC-3/2002
- Zone géographique: République du Congo
- Devise: XAF
- Coûts indirects: 3.00 %
- Frais généraux: 13.00 %
- Bénéfice: 6.00 %
- TVA: 18.00 %

## T Équipements techniques

### TG Installations de gaz

#### TGL Détection et alarme

**TGL060** U Boîte de dérivation.
Boîte de dérivation pleine, rectangulaire, de 160x50x45 mm, avec 16 entrées estampées et trappe de visite avec accroches métalliques. Installation encastrée. Comprend les barrettes de dominos.
Critère d'évaluation économique: Le prix ne comprend pas les travaux auxiliaires de maçonnerie pour installations.
Inclut: Mise en place et fixation. Montage, connexion et contrôle de son bon fonctionnement.
Critère pour le métré: Nombre d'unités prévues, selon documentation graphique du Projet.
Critère pour le mémoire: On mesurera le nombre d'unités réellement exécutées selon les spécifications du Projet.

| Code | U | Désignation | Quantité | Prix | Montant |
|---|---|---|---|---|---|
| mt35caj021c | U | Boîte de dérivation pleine, rectangulaire, de 160x50x45 mm, avec 16 entrées estampées et trappe de visite avec accroches métalliques, à encastrer. Comprend les barrettes de dominos. (matériau) | 1.000 | 1213.94 | 1213.94 |
| mo006 | h | Compagnon professionnel III/CP2 installateur de réseaux et d'équipements de détection et de sécurité. (main-d'œuvre) | 0.125 | 2446.30 | 305.79 |
| mo105 | h | Ouvrier professionnel II/OP installateur de réseaux et d'équipements de détection et de sécurité. (main-d'œuvre) | 0.125 | 1523.45 | 190.43 |
| % | % | Frais de chantier des unités d'ouvrage | 2 % | 1710.16 | 34.20 |
|  |  | Coûts directs |  |  | 1744.36 |
