# Sirène intérieure

- Propriété du fichier: CYPE INGENIEROS, S.A.
- Format: FIEBDC-3/2002
- Zone géographique: République du Congo
- Devise: XAF
- Coûts indirects: 3.00 %
- Frais généraux: 13.00 %
- Bénéfice: 6.00 %
- TVA: 18.00 %

## T Équipements techniques

### TI Protections contre les incendies

#### TIA Détection et alarme

**TIA050** U Sirène intérieure.
Sirène électronique, de couleur rouge, avec signal acoustique, alimentation à 24 Vcc, puissance sonore de 100 dB à 1 m et consommation de 14 mA. Installation dans le parement intérieur. Comprend les éléments de fixation.
Inclut: Implantation. Fixation au parement. Montage, connexion et contrôle de son bon fonctionnement.
Critère pour le métré: Nombre d'unités prévues, selon documentation graphique du Projet.
Critère pour le mémoire: On mesurera le nombre d'unités réellement exécutées selon les spécifications du Projet.

| Code | U | Désignation | Quantité | Prix | Montant |
|---|---|---|---|---|---|
| mt41pig130 | U | Sirène électronique, de couleur rouge, avec signal acoustique, alimentation à 24 Vcc, puissance sonore de 100 dB à 1 m et consommation de 14 mA, à installer au parement intérieur, selon NF EN 54-3. Comprend les éléments de fixation. (matériau) | 1.000 | 33670.70 | 33670.70 |
| mo006 | h | Compagnon professionnel III/CP2 installateur de réseaux et d'équipements de détection et de sécurité. (main-d'œuvre) | 0.623 | 2446.30 | 1524.04 |
| mo105 | h | Ouvrier professionnel II/OP installateur de réseaux et d'équipements de détection et de sécurité. (main-d'œuvre) | 0.623 | 1523.45 | 949.11 |
| % | % | Frais de chantier des unités d'ouvrage | 2 % | 36143.85 | 722.88 |
|  |  | Coûts directs |  |  | 36866.73 |
