# Protection passive contre les incendies de conduit métallique de ventilation, avec des plaques de plâtre. Système "KNAUF"

- Propriété du fichier: CYPE INGENIEROS, S.A.
- Format: FIEBDC-3/2002
- Zone géographique: République du Congo
- Devise: XAF
- Coûts indirects: 3.00 %
- Frais généraux: 13.00 %
- Bénéfice: 6.00 %
- TVA: 18.00 %

## T Équipements techniques

### TI Protections contre les incendies

#### TII Protection passive contre les incendies

**TII120** m² Protection passive contre les incendies de conduit métallique de ventilation, avec des plaques de plâtre. Système "KNAUF".
Système de protection passive contre les incendies de conduit métallique horizontal de ventilation, protégé sur 3 faces, pour garantir une résistance au feu intérieur de 120 minutes et une résistance au feu extérieur de 180 minutes, système K271.es "KNAUF", par recouvrement avec des plaques de plâtre Fireboard GM-F, fixées avec agrafes. Comprend la structure support, les éléments de fixation, la pâte et la bande pour le traitement des joints.
Inclut: Implantation. Marquage, montage puis ancrage de la structure support. Découpe et ajustement des plaques. Montage et fixation des plaques formant la gaine du conduit. Traitement des joints.
Critère pour le métré: Surface mesurée selon documentation graphique du Projet.
Critère pour le mémoire: On mesurera la surface réellement exécutée selon les spécifications du Projet.

| Code | U | Désignation | Quantité | Prix | Montant |
|---|---|---|---|---|---|
| mt41www050b | U | Répercussion, par m², de structure support pour conduits de ventilation réalisés avec des plaques, constitué de: tiges filetées, cornières, chevilles, écrous et rondelles. (matériau) | 1.000 | 8107.35 | 8107.35 |
| mt12psg200e | m | Cornière 30x30x0,7 mm, en acier galvanisé, selon NF EN 13964. (matériau) | 0.200 | 978.50 | 195.70 |
| mt12ptk030 | U | Fixation "KNAUF" pour béton. (matériau) | 0.200 | 274.76 | 54.95 |
| mt12pmk010c | m² | Plaque de plâtre renforcée avec un tissu de fibre NF EN 15283-1 GM-F / 1200 / 2600 / 25 / à bords longitudinaux carrés, spécial Fireboard GM-F "KNAUF" avec âme de plâtre et faces revêtues d'un film en fibre de verre; Euroclasse A1 de réaction au feu, selon NF EN 13501-1. (matériau) | 2.255 | 19337.50 | 43606.06 |
| mt12ptk010cf | U | Vis autoforeuse TN "KNAUF" 3,5x45. (matériau) | 0.200 | 12.38 | 2.48 |
| mt12ptk010ch | U | Vis autoforeuse TN "KNAUF" 4,2x70. (matériau) | 0.200 | 30.78 | 6.16 |
| mt12psg115a | U | Agrafe pour fixation des plaques, selon DIN 18182. (matériau) | 12.000 | 179.53 | 2154.36 |
| mt12pmk012a | kg | Pâte à joints Fireboard Spachtel "KNAUF", de prise normale (45 minutes), intervalle de température de travail de 10 à 35°C, Euroclasse A1 de réaction au feu, selon NF EN 13501-1, pour application manuelle avec bande à joint, selon NF EN 13963. (matériau) | 0.100 | 659.12 | 65.91 |
| mt12pmk013 | m | Bande à joint Fireboard "KNAUF". (matériau) | 0.400 | 42.74 | 17.10 |
| mo053 | h | Compagnon professionnel III/CP2 plaquiste. (main-d'œuvre) | 0.871 | 2446.30 | 2130.73 |
| mo100 | h | Ouvrier professionnel II/OP plaquiste. (main-d'œuvre) | 0.871 | 1526.36 | 1329.46 |
| % | % | Frais de chantier des unités d'ouvrage | 2 % | 57670.26 | 1153.41 |
|  |  | Coûts directs |  |  | 58823.67 |
