# Réseau équipotentiel principal

- Propriété du fichier: CYPE INGENIEROS, S.A.
- Format: FIEBDC-3/2002
- Zone géographique: République du Congo
- Devise: XAF
- Coûts indirects: 3.00 %
- Frais généraux: 13.00 %
- Bénéfice: 6.00 %
- TVA: 18.00 %

## T Équipements techniques

### TL Installations électriques

#### TLT Mise à la terre et liaisons équipotentielles

**TLT030** U Réseau équipotentiel principal.
Liaison équipotentielle principale par conducteur rigide de cuivre de 6 mm² de section, en connectant à la borne principale de terre toutes les canalisations métalliques existantes avec des colliers en laiton. Comprend les boîtes de raccord et les barrettes de dominos. Totalement montée, connectée et testée.
Inclut: Implantation. Connexion du réseau équipotentiel principal à la borne principale. Tracé de la ligne du réseau équipotentiel principal. Fixation. Tracé des dérivations de terre. Connexion des dérivations. Connexion aux canalisations métalliques.
Critère pour le métré: Nombre d'unités prévues, selon documentation graphique du Projet.
Critère pour le mémoire: On mesurera le nombre d'unités réellement exécutées selon les spécifications du Projet.

| Code | U | Désignation | Quantité | Prix | Montant |
|---|---|---|---|---|---|
| mt35ttc020k | m | Conducteur rigide unipolaire en cuivre, isolé, 6 mm² de section, pour réseau équipotentiel principal. (matériau) | 20.000 | 530.03 | 10600.60 |
| mt35ttc030 | U | Collier en laiton. (matériau) | 5.000 | 1196.84 | 5984.20 |
| mt35www020 | U | Produits complémentaires pour installations de prise de terre. (matériau) | 0.250 | 983.12 | 245.78 |
| mo003 | h | Compagnon professionnel III/CP2 électricien. (main-d'œuvre) | 0.995 | 2446.30 | 2434.07 |
| mo102 | h | Ouvrier professionnel II/OP électricien. (main-d'œuvre) | 0.995 | 1523.45 | 1515.83 |
| % | % | Frais de chantier des unités d'ouvrage | 2 % | 20780.48 | 415.61 |
|  |  | Coûts directs |  |  | 21196.09 |
