# Tuyauterie en acier noir, sans soudure

- Propriété du fichier: CYPE INGENIEROS, S.A.
- Format: FIEBDC-3/2002
- Zone géographique: République du Congo
- Devise: XAF
- Coûts indirects: 3.00 %
- Frais généraux: 13.00 %
- Bénéfice: 6.00 %
- TVA: 18.00 %

## T Équipements techniques

### TN Canalisations pour fluides

#### TNA En acier

**TNA020** m Tuyauterie en acier noir, sans soudure.
Tuyauterie constituée de tube en acier noir étiré sans soudure, série M, de 1" DN 25 mm de diamètre et 3,2 mm d'épaisseur. Installation en surface. Comprend le matériau auxiliaire pour le montage et la fixation à l'ouvrage, les accessoires et les pièces spéciales.
Inclut: Implantation. Mise en place et fixation des tuyaux, des accessoires et des pièces spéciales.
Critère pour le métré: Longueur mesurée selon documentation graphique du Projet.
Critère pour le mémoire: On mesurera la longueur réellement exécutée selon les spécifications du Projet.

| Code | U | Désignation | Quantité | Prix | Montant |
|---|---|---|---|---|---|
| mt08tan330d | U | Matériau auxiliaire pour montage et fixation à l'ouvrage des tuyaux en acier, de 1" DN 25 mm. (matériau) | 1.000 | 468.48 | 468.48 |
| mt08tan015dg | m | Tube en acier noir étiré sans soudure, série M, de 1" DN 25 mm de diamètre et 3,2 mm d'épaisseur, selon NF EN 10255, avec le prix augmenté de 30% pour cause d'accessoires et pièces spéciales. (matériau) | 1.000 | 8389.94 | 8389.94 |
| op00ato010 |  | Tournevis. | 1.000 | 0.00 | 0.00 |
| op00mar010 |  | Marteau. | 1.000 | 0.00 | 0.00 |
| op00tal010 |  | Perceuse. | 1.000 | 0.00 | 0.00 |
| mo008 | h | Compagnon professionnel III/CP2 plombier. (main-d'œuvre) | 0.287 | 2446.30 | 702.09 |
| mo107 | h | Ouvrier professionnel II/OP plombier. (main-d'œuvre) | 0.287 | 1523.45 | 437.23 |
| % | % | Frais de chantier des unités d'ouvrage | 2 % | 9997.74 | 199.95 |
|  |  | Coûts directs |  |  | 10197.69 |
