# Tuyauterie en cuivre, pour gaz

- Propriété du fichier: CYPE INGENIEROS, S.A.
- Format: FIEBDC-3/2002
- Zone géographique: République du Congo
- Devise: XAF
- Coûts indirects: 3.00 %
- Frais généraux: 13.00 %
- Bénéfice: 6.00 %
- TVA: 18.00 %

## T Équipements techniques

### TN Canalisations pour fluides

#### TNC En cuivre

**TNC020** m Tuyauterie en cuivre, pour gaz.
Tuyauterie pour gaz, constituée de tube en cuivre étiré à froid sans soudure, diamètre D=10/12 mm et 1 mm d'épaisseur. Installation en surface. Comprend le matériau auxiliaire pour le montage et la fixation à l'ouvrage, les accessoires et les pièces spéciales.
Inclut: Implantation. Mise en place et fixation des tuyaux, des accessoires et des pièces spéciales.
Critère pour le métré: Longueur mesurée selon documentation graphique du Projet.
Critère pour le mémoire: On mesurera la longueur réellement exécutée selon les spécifications du Projet.

| Code | U | Désignation | Quantité | Prix | Montant |
|---|---|---|---|---|---|
| mt43tco400a | U | Matériau auxiliaire pour montage et fixation à l'ouvrage des tuyaux de cuivre étiré à froid sans soudure, diamètre D=10/12 mm. (matériau) | 1.000 | 71.72 | 71.72 |
| mt43tco010ag | m | Tube en cuivre étiré à froid sans soudure, diamètre D=10/12 mm et 1 mm d'épaisseur, selon NF EN 1057, avec le prix augmenté de 30% pour cause d'accessoires et pièces spéciales. (matériau) | 1.000 | 1864.60 | 1864.60 |
| op00ato010 |  | Tournevis. | 1.000 | 0.00 | 0.00 |
| op00mar010 |  | Marteau. | 1.000 | 0.00 | 0.00 |
| op00tal010 |  | Perceuse. | 1.000 | 0.00 | 0.00 |
| mo010 | h | Compagnon professionnel III/CP2 installateur de gaz. (main-d'œuvre) | 0.256 | 2446.30 | 626.25 |
| mo109 | h | Ouvrier professionnel II/OP installateur de gaz. (main-d'œuvre) | 0.256 | 1523.45 | 390.00 |
| % | % | Frais de chantier des unités d'ouvrage | 2 % | 2952.57 | 59.05 |
|  |  | Coûts directs |  |  | 3011.62 |
