# Regard

- Propriété du fichier: CYPE INGENIEROS, S.A.
- Format: FIEBDC-3/2002
- Zone géographique: République du Congo
- Devise: XAF
- Coûts indirects: 3.00 %
- Frais généraux: 13.00 %
- Bénéfice: 6.00 %
- TVA: 18.00 %

## T Équipements techniques

### TP Installations de distribution de l'eau

#### TPA Accessoires

**TPA090** U Regard.
Formation de regard enterré, de dimensions intérieures 68x58x75 cm, construit en maçonnerie de brique perforée en terre cuite, de 1/2 pied d'épaisseur, pose avec du mortier de ciment, confectionné sur chantier, dosage 1:6, sur dallage en béton massif BCN: CPJ-CEM II/A 32,5 ES - TP - B 35 - 15/25 - E: 5b - NA - P 18-305 de 15 cm d'épaisseur, enduit et repassé intérieurement avec du mortier de ciment, confectionné sur chantier, avec adjuvant hydrofuge, dosage 1:3 en formant des arêtes et des coins arrondis, fermeture supérieure avec couvercle préfabriqué de béton armé, pour l'hébergement de la vanne; excavation préalable avec des moyens manuels et remblayage postérieur de l'arrière avec un matériau granulaire. Comprend le mortier pour le scellement des joints.
Critère d'évaluation économique: Le prix ne comprend pas la vanne.
Inclut: Implantation. Excavation avec des moyens manuels. Suppression des terres lâches du fond de l'excavation. Coulage et compactage du béton pour la réalisation du dallage. Réalisation des parois maçonnées avec des briques, préalablement humidifiées, placées avec du mortier. Enduit et repassage avec du mortier, en arrondissant les angles, du fond et des parois intérieures du regard. Connexion des tubes au regard. Mise en place du couvercle. Remblayage de l'arrière.
Critère pour le métré: Nombre d'unités prévues, selon documentation graphique du Projet.
Critère pour le mémoire: On mesurera le nombre d'unités réellement exécutées selon les spécifications du Projet.

| Code | U | Désignation | Quantité | Prix | Montant |
|---|---|---|---|---|---|
| mt10hmf040tjnf | m³ | Béton non armé prêt à l'emploi BCN: CPJ-CEM II/A 32,5 ES - TP - B 35 - 15/25 - E: 5b - NA - P 18-305. (matériau) | 0.191 | 96910.17 | 18509.84 |
| mt04lpc010d | U | Brique perforée en terre cuite (gero), à revêtir, 29x14x10 cm, pour utilisation en maçonnerie protégée (pièce en P), densité 805 kg/m³, selon NF EN 771-1. (matériau) | 56.000 | 253.52 | 14197.12 |
| mt08aaa010a | m³ | Eau. (matériau) | 0.013 | 1085.28 | 14.11 |
| mt01arg005a | t | Sable de carrière, pour mortier confectionné sur le chantier. (matériau) | 0.091 | 11724.58 | 1066.94 |
| mt08cem000a | kg | Ciment gris en sacs. (matériau) | 21.580 | 78.86 | 1701.80 |
| mt08adt010 | kg | Adjuvant hydrofuge pour imperméabilisation des mortiers ou des bétons. (matériau) | 0.308 | 868.22 | 267.41 |
| mt11arf010d | U | Couvercle en béton armé préfabriqué, 85x75x5 cm. (matériau) | 1.000 | 24364.23 | 24364.23 |
| mt01arr010a | t | Grave de carrière, de 19 à 25 mm de diamètre. (matériau) | 0.948 | 7490.70 | 7101.18 |
| mq06hor010 | h | Bétonnière électrique avec une capacité de gâchage de 160 l. (matériel) | 0.048 | 1683.71 | 80.82 |
| au00auh040 |  | Vibreur de béton, électrique. | 1.000 | 0.00 | 0.00 |
| mo020 | h | Compagnon professionnel III/CP2 construction. (main-d'œuvre) | 2.181 | 2380.68 | 5192.26 |
| mo113 | h | Ouvrier d'exécution I/OE1 construction. (main-d'œuvre) | 4.819 | 1468.69 | 7077.62 |
| % | % | Frais de chantier des unités d'ouvrage | 2 % | 79573.33 | 1591.47 |
|  |  | Coûts directs |  |  | 81164.80 |
