# Surpresseur domestique

- Propriété du fichier: CYPE INGENIEROS, S.A.
- Format: FIEBDC-3/2002
- Zone géographique: République du Congo
- Devise: XAF
- Coûts indirects: 3.00 %
- Frais généraux: 13.00 %
- Bénéfice: 6.00 %
- TVA: 18.00 %

## T Équipements techniques

### TP Installations de distribution de l'eau

#### TPS Réservoirs/surpresseurs

**TPS010** U Surpresseur domestique.
Surpresseur domestique, pour distribution d'eau en aspiration avec charge, constitué de: électropompe centrifuge monocellulaire horizontal de fonte de fer, d'une puissance de 1,1 kW, pour une pression maximale de travail de 8 bar, température maximale du liquide conduit 35°C selon NF EN 60335-2-41, corps d'impulsion de fonte de fer, axe moteur d'AISI 303, impulseur de laiton, support de fonte de fer, fermeture mécanique de charbon/céramique/NBR, moteur asynchrone à 2 pôles et ventilation forcée, isolation classe F, protection IP44, pour alimentation monophasée à 230 V à 230 V et 50 Hz de fréquence, condensateur et protection thermo-ampèremétrique à réarmement automatique incorporés, avec réservoir accumulateur d'acier inoxydable sphérique de 24 l, avec membrane échangeable, pressostat, manomètre et raccord de plusieurs voies, et câble électrique de connexion avec prise de type shuko. Comprend les tubes entre les différents éléments et accessoires. Totalement monté, connecté et mis en marche par l'entreprise installatrice pour la vérification de son bon fonctionnement. Ne comprend pas l'installation électrique.
Inclut: Implantation. Mise en place et fixation du surpresseur. Mise en place et fixation des tuyauteries et des accessoires. Connexion. Mise en marche.
Critère pour le métré: Nombre d'unités prévues, selon documentation graphique du Projet.
Critère pour le mémoire: On mesurera le nombre d'unités réellement exécutées selon les spécifications du Projet.

| Code | U | Désignation | Quantité | Prix | Montant |
|---|---|---|---|---|---|
| mt37bce180j | U | Surpresseur domestique, pour distribution d'eau en aspiration avec charge, constitué de: électropompe centrifuge monocellulaire horizontal de fonte de fer, d'une puissance de 1,1 kW, pour une pression maximale de travail de 8 bar, température maximale du liquide conduit 35°C selon NF EN 60335-2-41, corps d'impulsion de fonte de fer, axe moteur d'AISI 303, impulseur de laiton, support de fonte de fer, fermeture mécanique de charbon/céramique/NBR, moteur asynchrone à 2 pôles et ventilation forcée, isolation classe F, protection IP44, pour alimentation monophasée à 230 V à 230 V et 50 Hz de fréquence, condensateur et protection thermo-ampèremétrique à réarmement automatique incorporés, avec réservoir accumulateur d'acier inoxydable sphérique de 24 l, avec membrane échangeable, pressostat, manomètre et raccord de plusieurs voies, et câble électrique de connexion avec prise de type shuko. (matériau) | 1.000 | 276778.20 | 276778.20 |
| mt37sve010e | U | Vanne à sphère en laiton nickelé à visser de 1 1/4". (matériau) | 1.000 | 14676.32 | 14676.32 |
| mt37sve010d | U | Vanne à sphère en laiton nickelé à visser de 1". (matériau) | 1.000 | 10629.73 | 10629.73 |
| mt37svr010c | U | Clapet de non retour en laiton à visser de 1". (matériau) | 1.000 | 7066.60 | 7066.60 |
| mt37www050c | U | Manchon antivibration, en caoutchouc, avec filet de 1", pour une pression maximale de travail de 10 bar. (matériau) | 1.000 | 21593.37 | 21593.37 |
| mt37www010 | U | Produits complémentaires pour installations de plomberie. (matériau) | 1.000 | 1224.41 | 1224.41 |
| mo008 | h | Compagnon professionnel III/CP2 plombier. (main-d'œuvre) | 5.667 | 2446.30 | 13863.18 |
| mo107 | h | Ouvrier professionnel II/OP plombier. (main-d'œuvre) | 2.834 | 1523.45 | 4317.46 |
| % | % | Frais de chantier des unités d'ouvrage | 4 % | 350149.27 | 14005.97 |
|  |  | Coûts directs |  |  | 364155.24 |
