# Réservoir pour la récupération des eaux pluviales. Installation à l'extérieur

- Propriété du fichier: CYPE INGENIEROS, S.A.
- Format: FIEBDC-3/2002
- Zone géographique: République du Congo
- Devise: XAF
- Coûts indirects: 3.00 %
- Frais généraux: 13.00 %
- Bénéfice: 6.00 %
- TVA: 18.00 %

## T Équipements techniques

### TQ Installations d'évacuation des eaux usées

#### TQR Récupération des eaux pluviales

**TQR020** U Réservoir pour la récupération des eaux pluviales. Installation à l'extérieur.
Réservoir pour la récupération des eaux pluviales, en polyéthylène haute densité, de 260 l, couleur marron finition imitation bois, de 650 mm de diamètre et 930 mm de hauteur, avec deux connexions vissées de 3/4", robinet en laiton finition dorée avec filet mâle de 3/4" et raccord de connexion au tuyau, couvercle de 3/4" et éléments de fixation. Installation à l'extérieur.
Critère d'évaluation économique: Le prix ne comprend pas le filtre.
Inclut: Implantation. Fixation et connexion.
Critère pour le métré: Nombre d'unités prévues, selon documentation graphique du Projet.
Critère pour le mémoire: On mesurera le nombre d'unités réellement exécutées selon les spécifications du Projet.

| Code | U | Désignation | Quantité | Prix | Montant |
|---|---|---|---|---|---|
| mt37dpb300a | U | Réservoir pour la récupération des eaux pluviales, en polyéthylène haute densité, de 260 l, couleur marron finition imitation bois, de 650 mm de diamètre et 930 mm de hauteur, avec deux connexions vissées de 3/4", robinet en laiton finition dorée avec filet mâle de 3/4" et raccord de connexion au tuyau, couvercle de 3/4" et éléments de fixation. (matériau) | 1.000 | 157153.21 | 157153.21 |
| mo008 | h | Compagnon professionnel III/CP2 plombier. (main-d'œuvre) | 0.471 | 2446.30 | 1152.21 |
| mo107 | h | Ouvrier professionnel II/OP plombier. (main-d'œuvre) | 0.471 | 1523.45 | 717.54 |
| % | % | Frais de chantier des unités d'ouvrage | 2 % | 159022.96 | 3180.46 |
|  |  | Coûts directs |  |  | 162203.42 |
