# Sirène pour intérieur

- Propriété du fichier: CYPE INGENIEROS, S.A.
- Format: FIEBDC-3/2002
- Zone géographique: République du Congo
- Devise: XAF
- Coûts indirects: 3.00 %
- Frais généraux: 13.00 %
- Bénéfice: 6.00 %
- TVA: 18.00 %

## T Équipements techniques

### TS Systèmes de sécurité

#### TSS Sirènes

**TSS010** U Sirène pour intérieur.
Sirène piézoélectrique, pression acoustique de 101 dBA à 1 m de distance, de 155x114x44 mm, avec protection anti-ouverture et alimentation à 12 V. Installation dans le parement intérieur. Comprend les éléments de fixation.
Inclut: Implantation. Fixation au parement. Montage, connexion et contrôle de son bon fonctionnement.
Critère pour le métré: Nombre d'unités prévues, selon documentation graphique du Projet.
Critère pour le mémoire: On mesurera le nombre d'unités réellement exécutées selon les spécifications du Projet.

| Code | U | Désignation | Quantité | Prix | Montant |
|---|---|---|---|---|---|
| mt41ing410a | U | Sirène piézoélectrique, pression acoustique de 101 dBA à 1 m de distance, de 155x114x44 mm, avec protection anti-ouverture et alimentation à 12 V, à installer au parement intérieur. Comprend les éléments de fixation. (matériau) | 1.000 | 25450.27 | 25450.27 |
| mo006 | h | Compagnon professionnel III/CP2 installateur de réseaux et d'équipements de détection et de sécurité. (main-d'œuvre) | 0.313 | 2446.30 | 765.69 |
| mo105 | h | Ouvrier professionnel II/OP installateur de réseaux et d'équipements de détection et de sécurité. (main-d'œuvre) | 0.313 | 1523.45 | 476.84 |
| % | % | Frais de chantier des unités d'ouvrage | 2 % | 26692.80 | 533.86 |
|  |  | Coûts directs |  |  | 27226.66 |
