# Registre de fin de réseau

- Propriété du fichier: CYPE INGENIEROS, S.A.
- Format: FIEBDC-3/2002
- Zone géographique: République du Congo
- Devise: XAF
- Coûts indirects: 3.00 %
- Frais généraux: 13.00 %
- Bénéfice: 6.00 %
- TVA: 18.00 %

## T Équipements techniques

### TT Installations de télécommunication

#### TTT Installations intérieures

**TTT010** U Registre de fin de réseau.
Registre de fin de réseau, constitué de boîte métallique pour disposition de l'équipement principalement horizontalement, de 300x400x300 mm. Installation encastrée. Comprend le couvercle, les accessoires, les pièces spéciales et les fixations.
Critère d'évaluation économique: Le prix ne comprend pas les travaux auxiliaires de maçonnerie pour installations.
Inclut: Implantation. Mise en place et fixation de la boîte.
Critère pour le métré: Nombre d'unités prévues, selon documentation graphique du Projet.
Critère pour le mémoire: On mesurera le nombre d'unités réellement exécutées selon les spécifications du Projet.

| Code | U | Désignation | Quantité | Prix | Montant |
|---|---|---|---|---|---|
| mt40irt020g | U | Coffret de visite de fin de réseau avec connexion à la terre, pour installations d'ICT, métallique, de 300x400x300 mm, à encastrer. Comprend le couvercle. (matériau) | 1.000 | 62095.15 | 62095.15 |
| mo001 | h | Compagnon professionnel III/CP2 installateur en télécommunications. (main-d'œuvre) | 0.628 | 2446.30 | 1536.28 |
| mo056 | h | Ouvrier professionnel II/OP installateur en télécommunications. (main-d'œuvre) | 0.628 | 1523.45 | 956.73 |
| % | % | Frais de chantier des unités d'ouvrage | 2 % | 64588.16 | 1291.76 |
|  |  | Coûts directs |  |  | 65879.92 |
