# Contrôle pour climatiseur évaporatif

- Propriété du fichier: CYPE INGENIEROS, S.A.
- Format: FIEBDC-3/2002
- Zone géographique: République du Congo
- Devise: XAF
- Coûts indirects: 3.00 %
- Frais généraux: 13.00 %
- Bénéfice: 6.00 %
- TVA: 18.00 %

## T Équipements techniques

### TV Climatisation et ventilation

#### TVF Bioclimatisation

**TVF020** U Contrôle pour climatiseur évaporatif.
Système de contrôle, pour un ou plusieurs climatiseurs évaporatifs, constitué de commande digitale de contrôle, de paroi, avec contrôle de l'humidité et de la température via 3 programmes configurables, communication par protocole Modbus allant jusqu'à 41 climatiseurs évaporatifs gouvernés par une même télécommande, avec capteur d'humidité et de température, pour installation en intérieur. Totalement monté, connecté et testé.
Inclut: Implantation. Mise en place et fixation des éléments. Connexion.
Critère pour le métré: Nombre d'unités prévues, selon documentation graphique du Projet.
Critère pour le mémoire: On mesurera le nombre d'unités réellement exécutées selon les spécifications du Projet.

| Code | U | Désignation | Quantité | Prix | Montant |
|---|---|---|---|---|---|
| mt42ter020a | U | Commande digitale de contrôle, de paroi, avec contrôle de l'humidité et de la température via 3 programmes configurables, communication par protocole Modbus allant jusqu'à 41 climatiseurs évaporatifs gouvernés par une même télécommande, avec système pré-cooling avant démarrage pour éviter d'introduire de l'air chaud, séchage des filtres préalablement à l'arrêt, programmation quotidienne et hebdomadaire allant jusqu'à 8 événements, identification de défauts et origine de ceux-ci et connexion à capteur externe de température et d'humidité. (matériau) | 1.000 | 230233.08 | 230233.08 |
| mt42ter021a | U | Capteur d'humidité et de température, pour installation en intérieur, pour connexion à commande digitale pour contrôle à distance d'un climatiseur évaporatif et communication par protocole Modbus, alimentation à 12 V. (matériau) | 1.000 | 267752.54 | 267752.54 |
| mo005 | h | Compagnon professionnel III/CP2 installateur de climatisation. (main-d'œuvre) | 0.374 | 2446.30 | 914.92 |
| mo104 | h | Ouvrier professionnel II/OP installateur de climatisation. (main-d'œuvre) | 0.374 | 1523.45 | 569.77 |
| % | % | Frais de chantier des unités d'ouvrage | 2 % | 499470.31 | 9989.41 |
|  |  | Coûts directs |  |  | 509459.72 |
