# Contrôle centralisé

- Propriété du fichier: CYPE INGENIEROS, S.A.
- Format: FIEBDC-3/2002
- Zone géographique: République du Congo
- Devise: XAF
- Coûts indirects: 3.00 %
- Frais généraux: 13.00 %
- Bénéfice: 6.00 %
- TVA: 18.00 %

## T Équipements techniques

### TV Climatisation et ventilation

#### TVI Système Mitsubishi Heavy Industries à débit de réfrigérant variable

**TVI190** U Contrôle centralisé.
Console pour contrôle centralisé d'installations de climatisation avec système air-air split et communication Superlink II, pour un maximum de 16 unités intérieures, modèle SC-SL1N-E "MITSUBISHI HEAVY INDUSTRIES", avec fonctions de contrôle individuel et collectif de démarrage et d'arrêt, information des états de fonctionnement et de nécessité de service et compensation du temps d'arrêt avant une coupure de distribution électrique.
Critère d'évaluation économique: Le prix ne comprend ni la canalisation ni le câblage électrique d'alimentation.
Inclut: Implantation. Mise en place et fixation. Mise en place et fixation des accessoires. Connexion.
Critère pour le métré: Nombre d'unités prévues, selon documentation graphique du Projet.
Critère pour le mémoire: On mesurera le nombre d'unités réellement exécutées selon les spécifications du Projet.

| Code | U | Désignation | Quantité | Prix | Montant |
|---|---|---|---|---|---|
| mt42mhi600a | U | Console pour contrôle centralisé d'installations de climatisation avec système air-air split et communication Superlink II, pour un maximum de 16 unités intérieures, modèle SC-SL1N-E "MITSUBISHI HEAVY INDUSTRIES", avec fonctions de contrôle individuel et collectif de démarrage et d'arrêt, information des états de fonctionnement et de nécessité de service et compensation du temps d'arrêt avant une coupure de distribution électrique. (matériau) | 1.000 | 836972.67 | 836972.67 |
| mo005 | h | Compagnon professionnel III/CP2 installateur de climatisation. (main-d'œuvre) | 1.246 | 2446.30 | 3048.09 |
| mo104 | h | Ouvrier professionnel II/OP installateur de climatisation. (main-d'œuvre) | 1.246 | 1523.45 | 1898.22 |
| % | % | Frais de chantier des unités d'ouvrage | 2 % | 841918.98 | 16838.38 |
|  |  | Coûts directs |  |  | 858757.36 |
