# Chapeau pour cuisine

- Propriété du fichier: CYPE INGENIEROS, S.A.
- Format: FIEBDC-3/2002
- Zone géographique: République du Congo
- Devise: XAF
- Coûts indirects: 3.00 %
- Frais généraux: 13.00 %
- Bénéfice: 6.00 %
- TVA: 18.00 %

## T Équipements techniques

### TV Climatisation et ventilation

#### TVV Ventilation additionnelle spécifique en cuisine pour logements

**TVV060** U Chapeau pour cuisine.
Casquette contre la pluie de tôle galvanisée, pour conduit de sortie de 125 mm de diamètre extérieur en toiture inclinée avec recouvrement en ardoise, finition lisse, avec maille de protection contre l'entrée de feuilles et d'oiseaux, bavette en plomb et fût de raccordement au conduit.
Inclut: Implantation. Mise en place.
Critère pour le métré: Nombre d'unités prévues, selon documentation graphique du Projet.
Critère pour le mémoire: On mesurera le nombre d'unités réellement exécutées selon les spécifications du Projet.

| Code | U | Désignation | Quantité | Prix | Montant |
|---|---|---|---|---|---|
| mt42svs270al | U | Casquette contre la pluie de tôle galvanisée, pour conduit de sortie de 125 mm de diamètre extérieur en toiture inclinée avec recouvrement en ardoise, finition lisse, avec maille de protection contre l'entrée de feuilles et d'oiseaux, bavette en plomb et fût de raccordement au conduit. (matériau) | 1.000 | 96236.79 | 96236.79 |
| mo011 | h | Compagnon professionnel III/CP2 monteur. (main-d'œuvre) | 0.188 | 2446.30 | 459.90 |
| mo080 | h | Ouvrier professionnel II/OP monteur. (main-d'œuvre) | 0.094 | 1526.36 | 143.48 |
| % | % | Frais de chantier des unités d'ouvrage | 2 % | 96840.17 | 1936.80 |
|  |  | Coûts directs |  |  | 98776.97 |
