# Caniveau en polypropylène

- Propriété du fichier: CYPE Ingenieros S.A.
- Format: FIEBDC-3/2016
- Logiciel: Générateur de prix de la construction. CYPE Ingenieros, S.A.
- Date: 10/04/2024
- Zone géographique: République du Congo
- Devise: XAF
- Coûts indirects: 3 %
- Frais généraux: 13 %
- Bénéfice: 6 %
- TVA: 18 %

## A VRD et aménagements extérieurs

### AA Assainissement

#### AAA Caniveaux et avaloirs

**AAA020** m Caniveau en polypropylène.
Caniveau préfabriqué de drainage pour utilisation publique en polypropylène, avec renfort latéral en acier galvanisé, de 1000 mm de longueur, 150 mm de largeur et 205 mm de hauteur, avec grille en fonte ductile classe D-400 selon NF EN 1433 et NF EN 124, sur dallage en béton massif BCN: CPJ-CEM II/A 32,5 - TP - B 25 - 15/25 - E: 1 - NA - P 18-305 de 20 cm d'épaisseur; excavation préalable avec des moyens manuels et remblayage postérieur de l'arrière avec du béton. Comprend les pièces spéciales et le siphon en ligne démontable.
Inclut: Implantation du parcours du caniveau. Excavation avec des moyens manuels. Suppression des terres lâches du fond de l'excavation. Coulage et compactage du béton pour la réalisation du dallage. Mise en place du caniveau sur la base en béton. Montage des accessoires dans le caniveau. Exécution des trous pour la connexion de la tuyauterie au caniveau. Raccord et jonction de la tuyauterie au caniveau. Mise en place du siphon en ligne. Remblayage de l'arrière. Contrôle de son bon fonctionnement.
Critère pour le métré: Longueur mesurée en projection horizontale, selon documentation graphique du Projet.
Critère pour le mémoire: On mesurera, en projection horizontale, la longueur réellement exécutée selon les spécifications du Projet.

| Code | U | Désignation | Quantité | Prix | Montant |
|---|---|---|---|---|---|
| mt10hmf040qahd | m³ | Béton non armé prêt à l'emploi BCN: CPJ-CEM II/A 32,5 - TP - B 25 - 15/25 - E: 1 - NA - P 18-305. (matériau) | 0.224 | 74650.14 | 16721.631 |
| mt11cap020ld | U | Caniveau préfabriqué de drainage pour utilisation publique en polypropylène, avec renfort latéral en acier galvanisé, de 1000 mm de longueur, 150 mm de largeur et 205 mm de hauteur, avec grille en fonte ductile classe D-400 selon NF EN 1433 et NF EN 124, y compris les pièces spéciales. (matériau) | 1 | 338128.87 | 338128.870 |
| mt11pvj020d | U | Siphon en ligne en PVC, "JIMTEN", couleur grise, démontable, avec assemblage mâle/femelle, de 125 mm de diamètre. (matériau) | 0.2 | 72314.73 | 14462.946 |
| mo041 | h | Compagnon professionnel III/CP2 VRD espaces publics. (main-d'œuvre) | 0.501 | 2380.68 | 1192.721 |
| mo087 | h | Ouvrier professionnel II/OP VRD espaces publics. (main-d'œuvre) | 0.291 | 1526.36 | 444.171 |
| % | % | Frais de chantier des unités d'ouvrage | 2 % | 370950.339 | 7419.007 |
|  |  | Coûts directs |  |  | 378369.346 |

Déchets:
- pose: mt10hmf040qahd Béton non armé prêt à l'emploi BCN: CPJ-CEM II/A 32,5 - TP - B 25 - 15/25 - E: 1 - NA - P 18-305; facteur de déchet 0.00130999
- pose: mt11pvj020d Siphon en ligne en PVC, "JIMTEN", couleur grise, démontable, avec assemblage mâle/femelle, de 125 mm de diamètre; facteur de déchet 0.0168173

## Ressources

**mt10hmf040qahd** m³ Béton non armé prêt à l'emploi BCN: CPJ-CEM II/A 32,5 - TP - B 25 - 15/25 - E: 1 - NA - P 18-305
Données techniques: Coût énergétique 1840.000 MJ; Émission de CO2 230.000 kg; Code CED 17 01 01; Masse de l'élément 2300 kg; Volume 1.533333 m3

**mt11cap020ld** U Caniveau préfabriqué de drainage pour utilisation publique en polypropylène
Données techniques: Coût énergétique 383.367 MJ; Émission de CO2 15.344 kg
Déchets:
- emballage: re170201 Bois. (composant de déchet); quantité 0.043 kg; Code CED 17 02 01; Masse de l'élément 1 kg; Volume 0.000909 m3
- emballage: re170203 Plastique. (composant de déchet); quantité 0.002 kg; Code CED 17 02 03; Masse de l'élément 1 kg; Volume 0.001667 m3

**mt11pvj020d** U Siphon en ligne en PVC, "JIMTEN", couleur grise, démontable, avec assemblage mâle/femelle, de 125 mm de diamètre
Données techniques: Coût énergétique 179.251 MJ; Émission de CO2 8.934 kg; Code CED 17 02 03; Masse de l'élément 1.85 kg; Volume 0.003083 m3
Déchets:
- emballage: re150101 Emballages en papier et en carton. (composant de déchet); quantité 0.042 kg; Code CED 15 01 01; Masse de l'élément 1 kg; Volume 0.001333 m3
